# 1656_Brainergy Hub Jülich
Angebotsaufforderung (GAEB DA XML 3.2, DA83)
Projekt: 1656_01
Währung: EUR
Nebenangebote zugelassen: ja
Auftraggeber: Brainergy Park Jülich GmbH, Am Brainergy Park 1, 52428 Jülich
Erstellt mit: GXML Toolbox V3.3 R20230829, iTWO_64 V24.0.1022, 27.01.2026

## Projekt
Brainergy Hub Jülich GmbH

VE343 Innentüren Stahl

-  Übergeordnete Leistungen
-  Innentüren
-  Ausstattung Innentüren

## Beteiligte
Auftraggeber: Brainergy Hub Jülich GmbH

Ansprechpartner: Herr Peter Czichowski

## Baubeschreibung und Leistungsumfang
Vorhaben
Auf der Teilfläche des Interkommunalen Gewerbegebiet ,,Campus Merscher Höhe / Brainergy Park" beabsichtigt die Brainergy Park Jülich GmbH das Innovations- und Gründerzentrum ,,Brainergy Hub" sowie die dazu gehörigen Außenanlagen zu errichten.

Die Realisierung des Brainergy Parks Jülich geht auf die Initiative der drei Kommunen Jülich, Niederzier und Titz im Jahr 2016 zurück: In einem beispielhaften Zusammenschluss wurden auf die drei Kommunen entfallene Gewerbeflächen auf dem Gebiet von Jülich raumplanerisch vereint und die Brainergy Park Jülich GmbH als Träger zur Entwicklung des Gewerbegebiets gegründet. Gesellschafter des AG sind die Kommunen Jülich, Niederzier und Titz sowie der Kreis Düren. Zum jetzigen Zeitpunkt liegt das Areal, auf dem sich zuvor eine Sendeanlage der Deutschen Welle befand, nahezu vollständig brach.

Der Brainergy Park Jülich wird als Wissenschaftspark und innovatives Gewerbegebiet auf einer Fläche von ca. 52 ha am nördlichen Stadtrand von Jülich und in unmittelbarer Nachbarschaft zum Campus Jülich der Fachhochschule Aachen (FH Aachen) entstehen. Die thematischen Schwerpunkte des Parks liegen auf den Zukunftsfeldern neue Energien (z.B. Wasserstoffwirtschaft), Digitalisierung und Bioökonomie.

Grundstückserschließung
Die bestehenden Wegeverbindungen binden das Areal für Rad- und Pkw-Verkehr in Richtung Jülicher Innenstadt zu den Ortsteilen Broich und Mersch sowie zur FH Aachen an.
In unmittelbarer Nähe zum künftigen Brainergy Park verläuft mit der Autobahn A44 die Verbindung zwischen Aachen und Düsseldorf. Mit der Autobahnauffahrt,,Jülich Ost" im Norden ist die direkte Anbindung an die A44 und damit auch an das weitere überregionale und internationale Wegenetz sichergestellt. Der Brainergy Park wird über zwei Hauptzugänge für den Kraftfahrzeugverkehr erschlossen: Landstraße 241 im Osten und Von-Schöfer-Ring im Süden des Gebiets.

Gebäude Brainergy Hub
Die runde Gebäudeform lässt den Brainergy Hub eindeutig als Hauptbaustein des Campus erkennen. Er schwebt über der Landschaft und bildet Arkaden, die sich entlang des gesamten Umfangs erstrecken und aus allen Himmelsrichtungen zugänglich sind. Die Hauptzugänge orientieren sich Richtung Nord und Süd und sind jeweils an einen angemessen dimensionierten Platz angeschlossen.
Im Osten und Westen werden Nebeneingänge an das Wegenetz der Freianlagen angebunden  Die Gebäudeform schafft eine Verzahnung zwischen Architektur und Natur - die Landschaft umspült den Gebäudekörper sodass eine nahtlose Einheit zwischen dem Norden und dem Süden des Grundstücks entsteht.

Das Gebäude umfasst insgesamt 4 oberirdische Geschosse und ist in Teilbereichen für Technik- und Nebenräume eingeschossig unterkellert.
Das kreisförmige Gebäude des Brainergy Hubs wird aus einem eingeschossigen Sockel mit diversen öffentlichen und halböffentlichen Nutzungen sowie darüber 2-geschossig liegenden Büro- und Projektflächen mit geringerer Gebäudetiefe aufgebaut. Das Dachgeschoss (3.OG) beheimatet einen Eventbereich mit dazugehörigen Nebenräumen, eine Dachterrasse sowie Dach-Technikzentralen.
Die Dachflächen im 3.OG werden größtenteils extensiv begrünt. Die Dachfläche wird als geneigte Flächemit
mind. 2,0 %, geplant. Oberhalb des Dachgeschosses ist eine flächendeckende aufgeständerte Photovoltaikanlage geplant.
Das kreisrunde Gebäude hat einen Durchmesser von etwa 73.00m (Außenkante der außenliegenden Erschließungsringe).

Inhalt dieser Leistungsbeschreibung sind:

Innentüren Stahl

## Abkürzungsverzeichnis
Zuständigkeiten

AG  Auftraggeber (Brainergy Hub Jülich AG)
NU  Nutzer
PS  Projektsteuerer
GP  Generalplaner
OÜ  Objektüberwachung des AG
AN  Auftragnehmer
GU  Generalunternehmer
BL  Bauleitung des AG
FBL  Fachbauleitung
ARGE  Arbeitsgemeinschaft
SiGeKo  Sicherheits- und Gesundheitskoordination
öbvS  öffentlich bestellter und vereidigter Sachverständiger
PrüfS  Prüfsachverständiger

Organisationen

BG  Berufsgenossenschaft
LAS  Landesamt für Arbeitschutz
OBB  Obere Bauaufsichtsbehörde

Leistungsbeschreibung

AU  Ausschreibungsunterlagen
LB  Leistungsbeschreibung
WMP  Werstatt- und Montageplanung
QM  Qualitätsmanagement
RL  Richtlinie
IT  Informations- und Datenverarbeitung
CAD  Computer Aided Design
GIS  Gebäudeinformationssystem
ABG  allgemeine Bauartgenehmigung

Verordnungen und Richtlinien

HOAI  Honorarordnung für Architekten und Ingenieure
RAB  Regeln zum Arbeitsschutz auf Baustellen
BstO  Baustellenordnung
BGR  Berufsgenossenschaftliche Regeln für Sicherheit und Gesundheit bei der Arbeit
StVO  Straßenverkehrsordnung
UVV  Unfall Verhütungs Vorschriften

Bautechnik

BE  Baustelleneinrichtung
StB  Stahlbeton
WU  Wasserundurchlässig
MW  Mauerwerk
PRF  Pfosten-Riegel Fassade
AK  Außenkante
UK  Unterkante
E  Ebene
FB  Fertigfußboden
RB  Rohfußboden
FD  Fertigdecke
RD  Rohdecke
KT  Kalendertage
WT  Werktage
AT  Arbeitstage
mμ  Mikrometer
ESG  Einscheibensicherheitsglas
VSG  Verbundsicherheitsglas
SSG  Structural-Silicone-Glazing (Glasverklebungsverfahren)
WLG  Wärmeleitgruppe

Gebäudetechnik

TGA  Technische Gebäudeausrüstung
ELA  Elektroakustische Übertragungsanlagen
BMZ  Brandmeldezentrale
BMA  Brandmeldeanlage
EMA  Einbruchmeldeanlage
EMV  Elektromagnetische Verträglichkeit
ÜMA  Überfall- und Geländeüberwachung
GLT  Gebäudeleittechnik
H  Heizung
L  Lüftung
S  Sanitär
K  Kälte
TK  Telekommunikation
LWL  Lichtwellenleiter (Informationsdatenleitung)
WVU  Wasserversorgungsunternehmen
TW  Trinkwasser
SW  Schmutzwasser
NiRo  Nicht rostend

## Schnittstellen
Schnittstellen zu anderen am Bau beteiligten Unternehmen:

-  übergeordnete Baustelleneinrichtung
-  Rohbauarbeiten
-  Ausbaugewerke
-  Schlosserarbeiten
-  TGA -Arbeiten, HLSK, E

## Betrieb / Baustelleneinrichtung
Koordination:
Dem AN obliegt die Koordination seiner Leistungen mit den bauseitigen Leistungen der weiteren am Bau Beteiligten:
- Alle Abstimmungen mit der Objektüberwachung des AG hinsichtlich der erforderlichen Transporte einschl.
  Durchführung aller dazu notwendigen Antragstellungen, Besprechungen und Abstimmungen.
- Überprüfung und Gewährleistung aller Schnittstellen innerhalb der Leistung des AN und zu den anderen
  Gewerken zur Sicherstellung der gewerkeübergreifenden Gesamtfunktion.
- Überprüfung Fremdleistung.
  Bei Übernahme von Fremdleistungen ist eine Soll-Ist Kontrolle hinsichtlich korrekter Umsetzung von
  Planung in Bauleistung vom AN durch Eigenmessungen der Geometrie und Höhenlage zu bestätigen.
  Entsprechende Messprotokolle sind der Bauüberwachung vorzulegen.
- Teilnahme und aktive Mitwirkung an wöchentlichen Baubesprechungen bzw. nach Anforderung.
- Teilnahme und aktive Mitwirkung an täglichen Koordinations- und Sicherheitsbesprechungen mit dem
  SiGeKo.
- Führung eines Bautagebuchs und Übergabe von Bautagesberichten wöchentlich montags für die
  Vorhergehende Woche.

Zugangsregelung:
Die Baustelle ist durch einen festen Bauzaun umschlossen. Auf der Baustelle gilt die Baustellenordnung.

Medienversorgung:
Bauwasser- und Baustrom -Anschlüsse werden vom AG kostenfrei zur Verfügung gestellt. Die Zuführung der Medien von den durch den AN-BE eingerichteten Entnahmestellen zu den Verbrauchsstellen und die Verteilung ist Sache des AN.

Der AG trägt die Kosten für Energie, Wasser und Kanalgebühren für Abwasser bis zur Abnahme. Er stellt diese Ver- und Entsorgung an einem im Baustelleneinrichtungsplan benannten Übergabepunkt zur Verfügung. Telekommunikationseinrichtungen werden vom AG nicht gestellt.
Die Anbindung der Container des AN ist Sache des jeweiligen AN.

Emissionen, Erschütterungen:
Nur emissionsarme Baumaschinen und Fahrzeuge dürfen eingesetzt werden:
Nur Baufahrzeuge mit den erforderlichen Filtern zur Vermeidung von Feinstaub dürfen eingesetzt werden (Feinstaubplakette gem. Verordnung zur Kennzeichnung emissionsarmer Kraftfahrzeuge), emissionsarme Baumaschinen und Fahrzeuge sind immer vorzuziehen, alle eingesetzten Baumaschinen und Fahrzeuge müssen regelmäßig gemäß den geltenden Vorschriften gewartet werden, die nachzuweisenden Unterlagen sind in Papierform und in digitaler Form der Objektüberwachung des AG vorzulegen.

Arbeiten mit Baumaschinen oder Arbeitsgeräten mit Verbrennungsmotoren in Gräben > 1,25 m Tiefe:
Maschinen mit Dieselmotor sind mit Dieselruß-Partikelfilter auszustatten. Zum Schutz vor unzulässigen Kohlenmonoxid Konzentrationen ist eine technische Lüftung einzusetzen oder durch regelmäßige arbeitsbegleitende Messung die Einhaltung der Arbeitsplatz- Grenzwerte für CO nachzuweisen.

Erlaubnisscheinpflichtige Tätigkeiten:
Arbeiten mit besonderen Gefahren müssen durch geschultes und zertifiziertes Personal ausgeführt bzw. überwacht werden. Der Aufsichtführende muss ausreichende Kenntnisse und Erfahrungen besitzen und diese nachweisen, sowie weisungsbefugt sein. Bei erlaubnisscheinpflichtigen Arbeiten behält sich der AG vor zusätzlich zum Aufsichtführenden des AN die Arbeiten zu überprüfen (Betriebsaufsicht lt. Erlaubnisschein). Hierzu sind die Regelungen der Baustellenordnung zu beachten.

Persönliche Sicherheitsausrüstung (PSA)
Die Anforderungen der Baustellenordnung sind zu beachten.

Heiß-  und Feuerarbeiten:
Vor der Ausführung von Heiß- und Feuerarbeiten (z.B. Schweißen, Trennen, Schleifen etc.) muss der Verantwortliche des AN einen Erlaubnisschein erwirken.
Für derartige Leistungen sind die Regelungen der Baustellenordnung zu beachten.

Lagerung:
Die Lagerung der Baustoffe ist grundsätzlich in den dafür vorgesehenen Lagerbereichen (siehe BE-Plan) und den eigenen Containern der AN möglich. Materiallagerung innerhalb des Baufeldes sowie im Bauwerk ist Jeweils mit der Objektüberwachung des AG abzustimmen.

Grundsätzlich sind alle Lagerstoffe, unabhängig vom Lagerort, zu kennzeichnen. Die Feuerwehr muss im Einsatzfall erkennen können, was gelagert wird.

Grobreinigung:
Durch den AN ist das arbeitstägliche Reinigen der durch ihn selbst verschmutzten Zufahrtswege und der durch ihn genutzten Flächen als Nebenleistung einzukalkulieren.

Schadensmeldung:
Schäden verursacht durch den AN oder Dritte sind unverzüglich der Objektüberwachung des AG zu melden und die weitere Vorgehensweise mit dieser abzustimmen.

## Ortsbesichtigung
Eine Ortsbesichtigung vor Leistungsbeginn zur Feststellung der örtlichen Gegebenheiten zur Lage, Transportwegen, Leistungsumfang etc. wird dringend empfohlen. Vor einer Ortsbesichtigung ist ein Termin zu vereinbaren.
Ein Ansprechpartner wird rechtzeitig vor Beginn bekannt gegeben.

## Bauablauf
Bauablaufbedingte Unterbrechungen, zeit- und ebenenversetztes Arbeiten, wenn keine anders lautenden Forderungen durch die AG-Objektüberwachung gestellt werden, sowie Schnittstellen zu anderen Gewerken sind in die angebotenen Einheitspreise einzurechnen und werden nicht gesondert vergütet.

## Planungsumlauf
Planungsumlauf Workshops und Prüffristen

Planübergaben
Der AN verpflichtet sich, dem AG sämtliche von ihm geschuldeten Unterlagen, Nachweise, Prüfzeugnisse, Termin- und Ablaufpläne, Ausführungs-, Werk- und Montageplanung über alle Planbereiche kontinuierlich in digitaler Form zur Prüfung vorzulegen.
Die entsprechenden Ausführungsunterlagen sind rechtzeitig, vollständig mit allen Beteiligten koordiniert und abgestimmt zu übergeben.
Die Abstimmung über den genauen Umfang erfolgt  zusammen mit dem AN, AG, GP und ggf. Dritten.
In den übergebenen Planunterlagen müssen alle Änderungen aus vorangegangenen Planständen eindeutig markiert und farbig umwölkt sein. Die Einarbeitung und Umsetzung von Prüfanmerkungen muss bestätigt werden und in der Planung hervorgehoben sein. Die Abstimmung und Koordination der vorliegenden Planung mit weiteren Beteiligten muss erfolgt sein und dokumentiert übergeben werden.
Übergaben Planungsumläufe
Der AG stellt für die Kommunikation, die Verteilung und die Ablage von Dokumenten eine digitale Projektplattform bereit.
Eine Dokumentation der Funktionalitäten, eine Schulung und Support wird durch den AG zur Verfügung gestellt.
Lizenzkosten entstehen nicht und werden vom AG übernommen. Durch die Anwendung wird eine Effizienzsteigerung erwartet, zusätzliche Aufwände können daher nicht angemeldet werden.
Die Übergabe aller Ausführungsunterlagen und Dokumente erfolgt über Dalux.

Freigabeumfang AG
Die Ausführungsunterlagen des AN werden vom AG auf formale Übereinstimmung mit den vertraglichen Vorgaben gesichtet. Es dürfen nur vom AG freigegebene Pläne zur Ausführung der Leistung verwendet werden. Die Freigabe entbindet den AN nicht von Fehlern und Schäden innerhalb seines Planungsrisikos. Freigaben des AG auf vorgelegten Unterlagen sind lediglich als formales Einverständnis des AG zu sehen und entbinden den AN nicht von seiner Haftungsverantwortung. Für die Richtigkeit seiner Planungen und Planungsergebnisse bleibt der AN ungeachtet der Freigabe des AG immer allein verantwortlich. Der AN hat keinen Anspruch auf Freigabe von Werkzeichnungen und Montageplanungen, die firmeninternen Arbeits- und Bauvorbereitungen dienen.

## SiGeKo
Ein Sicherheits- und Gesundheitsschutzplan wird erarbeitet und vor Beginn der Baumaßnahme dem AN übergeben und erläutert und zur allgemeinen Einsichtnahme ausgelegt.

Kontakt SiGeKo:
Die Kontaktdaten SiGeKo werden nach Beauftragung mitgeteilt.

Der Auftraggeber hat einen Sicherheits- und Gesundheits-Koordinator (SiGeKo) gem. BaustellV beauftragt.
Der SiGe-Koordinator übernimmt für den Auftraggeber die Überwachungsaufgaben. Die Auflagen und die Baustellenordnung des SiGe-Koordinators sind durch den Auftragnehmer und seiner Nachunternehmer zu beachten. Der AG behält sich vor, die Unterlagen entsprechend Baufortschritt zu aktualisieren bzw. fortschreiben zu lassen.

Die Verpflichtungen des Auftragnehmers gem. NBauO § 55 Bauleiterin und Bauleiter bleiben hier von ausdrücklich unberührt und entlasten nicht von der Verpflichtung des Auftragnehmers.
Der SiGeKo erstellt einen Sicherheits- und Gesundheitsschutzplan (SIGEKO-PLAN) sowie eine Unterlage für spätere Arbeiten.
Während der gesamten Bauzeit werden durch den SiGeKo Begehungen unangekündigt bzw. im ein- bis zweiwöchigen Rhythmus durchgeführt und protokolliert. Auf besondere Anforderung hat der AN an der Begehung mit einem Bauleiter mit den unten beschriebenen Anforderungen und Merkmalen, teilzunehmen.
In regelmäßigen Abständen werden Begehungen mit der BGBau und der Gewerbeaufsicht durchgeführt.
Der AN verpflichtet sich, Beanstandungen und sicherheitstechnische Mängel unverzüglich zu beseitigen.
Mängel, welche dem AN in Protokollen mitgeteilt werden, sind der AG - Objektüberwachung und dem Sigeko innerhalb von 3 Kalendertagen schriftlich (mit Mailantwort) abzumelden.
Während der Ausführung informiert der AN eigenverantwortlich den SiGeKo unverzüglich in Schriftform, wenn erhaltene Änderungen und / oder Gegebenheiten Auswirkung auf den SiGe-Plan haben (dieser wird vor Baubeginn dem AN zur Verfügung gestellt), damit dieser angepasst werden kann.

## ZTV - Übergeordnet
ÜBERGEORDNETE ZUSÄTZLICHE TECHNISCHE VORSCHRIFTEN (ÜZTV)

Bauleitung des AN
Im Zuge der Erstellung der Baustelleneinrichtung muss auf der Baustelle stets eine erfahrene Aufsichtsperson des Auftragnehmers anwesend sein und als Gesprächspartner für den Auftraggeber / Bauleitung zur Verfügung stehen und telefonisch erreichbar sein. Eine Ablösung dieser Aufsichtsperson kann nur mit Zustimmung der Bauleitung erfolgen. Die Aufsichtsperson ist vom Auftragnehmer mit einem Mobiltelefon auszustatten. Die Kosten hierfür hat der Bieter mit in die Einheitspreise einzurechnen.

Bauleiter
Der AN hat einen verantwortlichen Fachbauleiter, spätestens zur Bauanlaufberatung, zu benennen, der als Entscheidungsbefugter eingesetzt wird. Dieser hat, wenn Arbeiten des AN ausgeführt werden, vor Ort anwesend und der deutschen Sprache mächtig zu sein. Er muss bevollmächtigt sein, rechtsverbindliche Erklärungen mit Wirkung für und gegen den AN abzugeben und entgegenzunehmen. Die Teilnahme an den wöchentlichen Bauberatungen ist durch den entscheidungsbefugten Fachbauleiter sicherzustellen und verpflichtend. Der AN ist verpflichtet Tagesberichte zu führen, die wöchentlich der AG-Objektüberwachung vorgelegt werden.

Baubesprechung
Der AN nimmt an allen Besprechungen mit bevollmächtigten und fachkundigen Vertretern teil, um den Stand der Arbeiten festzustellen und die für den weiteren Fortgang der Arbeiten erforderlichen Maßnahmen zu besprechen. Der AN hat hierzu einen voll unterrichteten und verantwortlichen Vertreter zu entsenden, der ebenfalls der deutschen Sprache mächtig ist. Die Einladung erfolgt formlos. Die Teilnahme ist Pflicht.
Abweichungen hierzu bedürfen der Freigabe der AG-Objektüberwachung.

Abnahmebegehung
Die Mitwirkung und Teilnahme bei der Abnahme ist für den AN verpflichtend.

Stellplätze
Parken und Halten auf der Baustelle sind dem Baustelleneinrichtungsplan zu entnehmen.
Es ist zu gewährleisten, dass Feuerwehr- und Rettungsfahrzeuge jederzeit ungehindert auf die Baustelle und alle Bereiche der BE fahren können.

Sauberkeit auf der Baustelle
Es wird auf die Notwendigkeit der absoluten Sauberkeit des Baustellenbereich hingewiesen, die nach Abschluss eines jeden Arbeitstages gegeben sein muss. Der AG behält sich vor notwendige Nachbesserungen in Bezug auf die Sauberkeit des Baustellenbereiches selbst auszuführen. Die Aufwendungen hierfür werden dem AN nachgewiesen und in Rechnung gestellt.

Baugelände
Vor Einrichten der Baustelle ist vom Auftragnehmer der Zustand der an das Baugrundfeld grenzenden Gehweg- und Fahrbahnbefestigungen sowie der angrenzenden Grundstücksflächen in Anwesenheit der AG- Bauleitung festzustellen.
Zufahrt
Zufahrtsmöglichkeiten zum Grundstück bzw. zur Baustelle bestehen über die Maria-Telkes-Str., die Baustellenausfahrt erfolgt gemäß BE-Plan über die Marie-Curie-Str.

Transportwege, Transporte und Transportzeiten
An- und Abtransporte erfolgen über die Baustelleneinfahrt in der Maria-Telkes Str. und die Baustellenausfahrt in der Marie-Curie Straße. Die Baustellenöffnungszeiten werden über die Baustellenordnung kommuniziert.

Schnittstellen
Es ist davon auszugehen, dass Leistungen auch abschnittweise und in Abständen aufeinander folgend zu erbringen sind und/oder dass innerhalb des begrenzten Baufelds auch "gesprungen" werden muss. Es ist damit zu rechnen, dass ständig mehrere Gewerke vor Ort tätig sind.

Baustellenordnung
Die Fremdfirmenbestimmung des AG sowie ergänzende Festlegungen in den Vertragsbedingungen und Vorbemerkungen dieser Leistungsbeschreibung sind für die Kalkulation sowie für die Ausführung der Leistungen zwingend zu beachten.

Abfallentsorgung
Sämtliche Abfälle sind auf Kosten des Verursacher und durch den Verursacher zu entsorgen, soweit in den Leistungspositionen nicht anders beschrieben. Für die Aufstellung von Containern zur Abfallentsorgung wird durch den AG gemäß BE-Plan eine Fläche zur Verfügung gestellt.

Mängelmanagement
Das Mängelmanagement erfolgt ausschließlich über die Datenplattform DALUX.
Alle daraus resultierenden Aufwendungen sind einzukalkulieren und mit den angebotenen Einheitspreisen abgegolten.
Baustrom / Bauwasser
Entnahmestellen/Übergabepunkte für Baustrom und Bauwasser sind vorhanden und dem Baustelleneinrichtungsplan zu entnehmen.
Die Kosten für Strom- und Wasserverbrauch werden vom AG getragen. Ein Gasanschluss steht nicht zur Verfügung. Eine Beleuchtung der Fluchtwege wird durch den AN Baustelleneinrichtung zur Verfügung gestellt, die Arbeitsplatzbeleuchtung liegt im Verantwortungsbereich des AN.

## Besondere Vorbemerkungen zur geplanten DGNB-Zertifizierung
Besondere Vorbemerkungen zur geplanten DGNB-Zertifizierung

Für das Innovations- und Gründerzentrum wird eine DGNB-Zertifizierung (Deutsche Gesellschaft für Nachhaltiges Bauen) in der Qualität Gold angestrebt. Das Gebäude ist bereits mit dem Vorzertifikat in Gold ausgezeichnet. Für die Zertifizierung wird das Nutzungsprofil Neubau Bürogebäude der Version von 2018, 10. Auflage verwendet. Um das angestrebte Zertifikat erreichen zu können, müssen folgende Kriterien berücksichtigt werden.

1. Baustoffauswahl hinsichtlich ökologischer Inhaltsstoffe und Immissionskonzentration
1.1 Anforderungen an DGNB-relevante Baustoffe
Für das vorliegende Bauvorhaben wird für die Verwendung von Bauprodukten die Qualitätsstufe 3 angestrebt. Die Anforderungen an die entsprechenden Materialien sind der DGNB-Anlage 1 zu entnehmen. Eine Nicht-Einhaltung der Anforderungen führt zum Ausschluss des entsprechenden Materials. Anforderungen werden überwiegend an flüssige Baustoffe wie z.B. Beschichtungen, Grundierungen,
Vorstriche, Spachtelmassen, Kleber, Bodenbeläge, Abdichtungen, Dichtungsmassen, Montagekleber, Betontrennmittel, Korrosionsschutzbeschichtungen, Epoxid-Beschichtungen, Montageschäume usw. gestellt (siehe DGNB-Anlage 1). Die Anforderungen gemäß DGNB-Anlage 1 werden als Hilfestellung bis in die einzelnen Leistungspositionen der Ausschreibung integriert. Bei Nachträgen oder nicht in der
Ausschreibung deklarierten Bauprodukten sind zwingend die Anforderungen an die DGNB-Anlage 1 einzuhalten. Die Verantwortung zur Einhaltung der Anforderungen liegt beim AN.

Für Werkstoffe/ Produkte/ Materialien, die auf die Baustelle geliefert werden, ist zu betrachten und nachzuweisen, dass die in der Kriterienmatrix genannten Anforderungen, Qualitätsstufe 3, eingehalten werden. Für werkseitig vorlackierte Bauteile (z.B. Stahlkonstruktionen, Türen, Zargen, Heizkörper, Systemtrennwände, Deckensysteme) gelten die Anforderungen im Hinblick auf flüchtige organische Verbindungen (VOC) als erfüllt, wenn entweder Beschichtungsstoffe gemäß angestrebter Qualitätsstufe verwendet werden oder durch den Betreiber von Abluftnachbehandlungsanlagen die Einhaltung der gesetzlichen Grenzwerte in Anlehnung an die 31. Verordnung zum Bundes-Immissionsschutz-Gesetz bzw. durch die europaweite Regelung durch VO 2010/75/EU anhand von aktuellen, behördlich akzeptierten Überwachungsprotokollen nachgewiesen wird.

1.2 DGNB-relevante Baustoffe - Technische und funktionale Ausnahmen

Ist aus technischen oder funktionalen Gründen (d. H. in Ermangelung eines funktional gleichwertigen Produktes oder einer Konstruktionsalternative, welche die Anforderungen erfüllen) eine der genannten Produktanforderungen nicht umsetzbar, werden Ausnahmen von den Anforderungen zugelassen. Die Abweichung von den Anforderungen muss unter Angabe des Produktes, der technischen Anwendung
und der eingesetzten Menge, dokumentiert und begründet werden. Produktausnahmen aus rein ästhetischen Gründen fallen nicht unter die Ausnahmeregelung.
Möglichkeiten des Nachweises sind z. B. Die aktuelle
Bestätigung mindestens drei marktrelevanter Hersteller, dass ein für die angestrebte Qualitätsstufe geeignetes
Produkt nicht verfügbar ist, oder der Nachweis, dass aus Gründen „höherer Gewalt“ (Witterung, natürliche Gegebenheiten wie z. B. Drückendes Wasser im Bau-
Grund) die Verwendung des geeigneten Produktes technisch nicht möglich war. Der Nachweis zu einer technischen Ausnahme kann sich nur auf eine einzelne Qualitätsstufe beziehen und befreit nicht von den u. U. Vorhandenen Anforderungen in den darunter liegenden Qualitätsstufen. Kann die Anforderung einer darunterliegenden Qualitätsstufe aus technischen Gründen nicht erfüllt werden, so muss dieses übereinstimmend aus den drei vorgelegten Hersteller- Bestätigungen zur technischen Ausnahme hervorgehen.

1.3 DGNB-relevanten Baustoffe - Prüf- und Freigabeliste
Die Prüfung der eingesetzten DGNB-relevanten Baustoffe erfolgt mithilfe einer Prüf- und Freigabeliste. Dafür sind die Baustoffe vor dem Einbau von dem AN entsprechend der DGNB-Anlage 2 tabellarisch einzutragen und dem DGNB-Auditor inkl. der relevanten Nachweise zukommen zu lassen. Die Prüf- und Freigabeliste wird vom DGNB-Auditor als Excel-Datei zur Verfügung gestellt. Andere Austauschformate sind nicht zulässig. Gemäß DGNB-Anlage 2 umfassen die notwendigen Eintragungen des AN alle gelb markierten Spalten „Auszufüllen von Auftragnehmer“. Der DGNB-Auditor wird innerhalb der Excel-Liste in den Spalten „Auszufüllen von DGNB-Auditor“ die entsprechenden Freigaben erteilen. Der Einsatz der Produkte darf nur nach Freigabe des DGNB-Auditors erfolgen. Voraussetzung dafür ist, dass mithilfe der eingereichten Datenblätter (Sicherheitsdatenblätter, Technische Merkblätter, Herstellererklärung und/oder Prüfzertifikate) Nachgewiesen wird, dass die entsprechenden DGNB-Anforderungen eingehalten werden. Zur Vermeidung von Zeitverzögerungen sind die entsprechenden Produktdaten- blätter, Sicherheitsdatenblätter und die ausgefüllte Prüf- und Freigabeliste dem DGNB Auditor mindestens 2 Wochen vor dem Einbau / Disposition / Bemusterung vorzulegen.

1.4 Stichprobenhafte Kontrollen auf der Baustelle
Durch stichprobenhafte Kontrollen auf der Baustelle durch den DGNB-Auditor wird die Übereinstimmung der deklarierten und eingebauten Produkte kontrolliert. Abweichungen von der Produktangabe hat der AN in vollem Umfang selbst zu Vertreten bzw. zu seinen Lasten zurückzunehmen oder auszutauschen.

1.5 Innenraumluftmessung
Nach Gebäudefertigstellung wird durch ein akkreditiertes Institut in ausgewählten Räumen eine Innenraumluftmessung zum Nachweis der flüchtigen organischen Verbindungen durchgeführt.

2. Verwendung von Materialien / Bauprodukten aus verantwortungsbewusster Ressourcengewinnung
Beton
Für dieses Projekt ist der Einbau von CSC-zertifizierten Beton oder CSC-zertifiziertem RC-Beton vorgesehen. Es ist mindestens eine CSC-Zertifizierung von Silber oder Gold notwendig. Auf den Lieferdokumenten muss der Zertifizierungsstatus „CSC Silber/Gold“, sowie der Name des zu zertifizierenden Projektes und (bei Einsatz von CSC-zertifiziertem Recyclingbeton) der RC - Anteil vermerkt sein.
Weiterhin ist eine Erklärung zum normgerechten Einsatz von Recyclingbeton vorzulegen. Es sind Prüfzeugnisse für die mineralischen Recyclingmaterialien vorzulegen, die durch anerkannte Prüfstellen (Fremdüberwachung) erstellt wurden.
Diese dürfen bei Auslieferung des Recyclingmaterials nicht älter als 6 Monate sein.

## 1 Innentüren Stahl VLV
Datum: 27.01.2026

### Bereich 1 Übergeordnete Leistungen

#### Abschnitt 1.0 Baustelleneinrichtung Türen

*Hinweis: ZTV Baustelleneinrichtung*
Zusätzliche Technische Vorschriften und
Ausführungsbestimmungen - Baustelleneinrichtung

Übergabe der Baustelleneinrichtungsfläche an den AN:
Vor Einrichten der Baustelle ist vom Auftragnehmer der Zustand der an das Baugrundfeld grenzenden Gehweg- und Fahrbahnbefestigungen sowie der angrenzenden Grundstücksflächen in Anwesenheit der jeweiligen AG-Bauleitung festzustellen. Darüber ist ein Protokoll zu führen und von beiden Seiten zu bestätigen.
Der AN hat sich über den Verlauf von Leitungen, Kabeln usw. (unter- und oberirdisch) zu informieren. Notwendige Umlegungen sind sofort vom AN zu beantragen. Baustellen- und endgültige Anschlüsse müssen grundsätzlich zugänglich bleiben und geschützt werden.

Übergabe der Baustelleneinrichtungsfläche zurück an den AG:
Nicht mehr benötigte Teile der Baustelleneinrichtung sind in Absprache mit der AG-Objektüberwachung zu räumen. Nach dem kompletten Entfernen der Baustelleneinrichtung ist der Zustand aller Flächen rückstandsfrei wiederherzustellen, einschl. Entfernen von temporären Fundamenten, Abdeckungen und Verunreinigungen, etc.
Bei der Rückgabe der zugewiesenen Flächen ist durch den AN schriftlich zu bestätigen und nachzuweisen, dass alle Rest- / Abfallstoffe ordnungsgemäß entsorgt, Gefahrstoffe entfernt und Bauteile sowie Abwasser und Boden nicht kontaminiert sind.

Baugelände

Baustellen- und endgültige Anschlüsse müssen grundsätzlich zugänglich bleiben und geschützt werden.
Die Standorte für Baumaschinen, Einrichtungen, Container, Geräte und Materialien sind grundsätzlich mit der AG-Objektüberwachung abzustimmen und kostenfrei herzustellen. Vom AN aufgestellte Container, Einrichtungen, etc. sind entsprechend den Erfordernissen des Bauablaufs auf Anweisung der AG -Objektüberwachung kostenfrei umzusetzen.
Anzahl und Standorte der Kräne und mobilen Montagegeräte sind vom AN unter Beachtung des beigelegten Architektenplanes, des Baustelleneinrichtungsplans, des Baugrubenplanes, des Montagegrobkonzeptes des Tragwerksplaners, sowie der besonderen Baustellenbedingungen festzulegen.
Die im Baustelleneinrichtungsplan dargestellten Schotter-
Flächen dienen als Baustraße für Umfahrungen des
Baugeländes und entsprechen der Belastungsklasse SLW 12.
Die Flächen für die Parkplätze und Containervorplatzfläche
entprechen ebenso der Belastungsklasse SLW 12.
Die asphaltierten Ladezonen, dunkelgrau im BE Plan,
Haben die Belastungsklasse SLW 60.
Sollte der AN für seine Anlieferungen, Montagen, etc.
Auf das Baugelände höhere Lastanforderungen für die
Befahrbarkeit der Baustraße der Umfahrung sowie der
Montagestandorte, Kranstandorte sowie der Container-
Standorte benötigen, so hat er daraus resultierende
Aufwendungen, Materialien, Schotteranlieferungen,
Verdichtungen und sonstige Maßnahmen für die Herstellung
Der Strassen und Plätze auf eigene Kosten herzustellen
Und wieder zurückzubauen.

**1.0.10 Baustelle einrichten für Zwecke des AN**
*** Pauschalposition
Baustelleneinrichtung zur Durchführung der nachstehend beschriebenen Arbeiten "Türen" mit den erforderlichen Geräten für die angegebene Bauzeit.

Zeitversetzter Einbau der Türblätter und Beschläge ist mit dieser Pauschale abgegolten.

Einzurechnen sind insbesondere das Einrichten (Abrechnung Räumen der Baustelle siehe ges. Pos.) der Baustelle für sämtliche in der Beschreibung aufgeführten Leistungen, inkl. Transporte, Wasserver- und entsorgung, Elektroversorgung, Schutz-, Absperr- und Sicherheitsmaßnahmen, Vorkehrungen zur Einhaltung des Arbeitsschutzes sowie die allg. Baustelleneinrichtung inkl. Hebe- und Hilfsgeräten soweit erforderlich.

Einsatz von emissionsarmen Baumaschinen und Fahrzeugen gem. DGNB (siehe ges. Pos.)

Nur Baufahrzeuge mit den erforderlichen Filtern zur Vermeidung von Feinstaub dürfen eingesetzt werden (Feinstaubplakette gem. Verordnung zur Kennzeichnung emissionsarmer Kraftfahrzeuge).
Emissionsarme Baumaschinen und Fahrzeuge sind immer vorzuziehen.
Alle eingesetzte Baumaschinen und Fahrzeugen müssen regelmäßig gemäß den geltenden Vorschriften gewartet werden.
Die nachweisenden Unterlagen sind der Bauleitung vorzulegen.

Der AG stellt dem AN nur Sanitärcontainer zur Verfügung. Büro-, Personal-, Materialcontainer sowie notwendige Sänitäreinrichtungen über die vom AG zur Verfügung gestellten Umfang hinaus, für die Mitarbeiter des AN sind seitens des AG nicht vorgesehen, sondern vom AN selbst zu erbringen und zu organisieren.
Es stehen seitens des AG Aufstellflächen auf dem BE-Gelände zur Verfügung. Die Anzahl der Container sowie die Lage der Aufstellfläche ist vorab mit dem AG abzustimmen.

Heranführen und Verteilen von Energie und Wasser von den zur Verfügung gestellten Entnahmestellen sowie Entsorgung von anfallendem Abwasser, notwendige Befestigungsflächen zur Aufstellung der Geräte, Container etc.über die in den Leistungspositionen zur Herrichtung der Lager- und Aufstellflächen hinaus, Lager- und Arbeitsplätze über die in den Positionen zur Herrichtung der Lager- und Arbeitsplätze hinaus,

Umsetzen der Einrichtungsteile auf Anordnung des AG-Objektüberwacher,
Die Aufstellung der Elemente der Baustelleneinrichtung erfolgt in Abstimmung mit der AG Objektüberwachung und Baulogistik.
Beleuchtung der Baustelle für die Zwecke des AN.
Menge: 1,000 PSCH

**1.0.20 Baustelleneinrichtung AN vorhalten**
Betrieb und Vorhaltung der gesamten Baustelleneinrichtung bis zur Fertigstellung der HauptleistungenTüren einschl. der laufenden Betriebskosten.
Menge: 24,000 Wo

**1.0.30 Verlängerung Vorhaltung Baustelleneinrichtung**
*** Bedarfsposition ohne GB
Verlängerung der Vorhaltung der vorgenannten Baustelleneinrichtung, über die genannte Grundeinsatzdauer hinaus, für jede zusätzliche Woche, sofern nicht selbst verschuldet.

Ausführung nur nach Anordnung durch AG.
Menge: 10,000 Wo

**1.0.40 Baustelle räumen**
*** Pauschalposition
Baustelleneinrichtung nach Beenden der Maßnahme räumen, nach Entfernen der Baustelleneinrichtung ist der Zustand aller Flächen wiederherzustellen, einschließlich Entfernen von Fundamenten, Abdeckungen, Verunreinigungen, behelfsmäßigen Einrichtungen (wie z.B. Rampen) etc.
Menge: 1,000 PSCH

#### Abschnitt 1.1 Dokumentation und Wartung

**1.1.0 Dokumentation**
*** Pauschalposition
Erstellen, Abstimmen, Überarbeiten und Übergeben der gesamten Unterlagen zur Bestandsdokumentation des AN.

Dokumentation einschließlich:
Protokolle aller durchzuführenden Leistungsmessungen,
Bescheinigungen von TÜV und falls erforderlich, vom Verband der Sachversicherer,
Bestandspläne (Grundrisse Schnitte, Details),
Verlegepläne, Fugenpläne und Details, die der AN gemäß LV angefertigt hat,
Aufmaßpläne, farbig angelegt, mit Eintragung der abgerechneten LV-Position,
Qualitätsnachweis über sämtliche eingebauten Stoffe und Teile mit den Angaben zu folgenden Daten (sofern zutreffend):
Stoff-/ Produktname und Bezeichnung,
Hersteller (Name, Anschrift, Telefon, Telefax),
Herkunft,
Herstelldatum,
Bestandteile,
Physikalische und chemische Eigenschaften,
Brandverhalten,
Angaben zur Zulassung und zur Überwachung,
Prüfzeugnis,
Pflegeanleitungen.

Einschließlich Übergabe aller gültigen Prüfzeugnisse, Gütenachweise, Produktdatenblätter und der Übereinstimmungserklärung
Der zum Einsatz kommenden Produkte und Verfahren, alle Aufwendungen aus der technischen Bearbeitung wie Terminplanung und  Koordination.

Umfang und Format:
Die Zeichnungen und sonstigen Unterlagen sind
Entsprechend der Dokumentationsvorgaben je 1-fach auf CD-ROM (dwg- bzw. dxf- sowie PDF-File) und im
Projektkommunikationssystem
Des Auftraggebers, Dalux, sowie im Papierformat in Ordner
Geordnet der Bauleitung des AG, zu übergeben.
Für den AG sind 3 Ausfertigungen in Papierform anzufertigen.

Grundrisse, Schnitte und Ansichten sind im Maßstab 1:100,  Detailpläne im Maßstab 1:20, 1:5 oder 1:1 zu erstellen,
Aufmaßpläne im Maßstab 1:100.

Die Dokumentation ist parallel zur Ausführung der Bauleistung zu erstellen und fortzuschreiben.
Bis spätestens 18 Werktage vor Abnahme der Bauleistung ist die Bestandsdokumentation komplett vom Auftragnehmer an die AG-Objektüberwachung zu übergeben.

Erstellung gem. Den Vorgaben der in der Anlage befindlichen Dokumente:

3086_08_50528_BHJ_Betrieb_Dokumentation_Anforderungen.pdf
Menge: 1,000 PSCH
Leistungsbereichkatalog: 000

**1.1.1 Dokumentation DGNB**
*** Pauschalposition
Der AN hat die  Anforderungen gemäß  Position "Anforderungen DGNB"  für die von seinem Leistungsbild betroffenen Elemente einzuhalten:
- Minimierung der Luftverschmutzung während des Bauprozesses
- Bilanz Bauabfälle
- Emissionsarme Bauprodukte
- Inhaltsstoffe in Bauprodukten

Die Einhaltung der Anforderungen ist zu dokumentieren.

Für diese Dokumentation ist die Datei DGNB Anlage 2 (Anlage zum LV) auszufüllen und einschl. Zugehöriger Produktdatenblätter, Sicherheitsdatenblätter und Herstellerklärungen beim DGNB Auditor spätestens 2 Wochen vor Ausführungsbeginn einzureichen.
Menge: 1,000 PSCH
Leistungsbereichkatalog: 000

**1.1.2 Zusammenstellung wartungsbedürftiger Bauteile und Anlagen**
Zusammenstellung wartungsbedürftiger Bauteile und Anlagen
Aus den beschriebenen Leistungsbereichen sind
In Tabellenform mit folgenden Angaben zusammenzustellen:

- Lage, Standort
- Beschreibung Bauteil, Anlage
- Anzahl
- Beschreibung Wartung
- Grundlagen der Wartung
- Anzahl und Zeiträume der Wartungsintervalle
- Prüffristen
- Einzubindende Fachleute, Sachverständige, Behörden usw.

Übergabe der Tabelle in Papierform 2-fach, die Tabelle ist auch digital, MS excel kompatibel zu erstellen und zu übergeben,
Form gem. Dokumentationsrichtlinie des AG

Siehe auch Hinweis zur Projektplattform Dalux, digitale Einstellung von Unterlagen
Menge: 1,000 St

**1.1.3 Wartungsleistung**
*** Bedarfsposition ohne GB
Wartungsleistung:
Dem AG ist ein Wartungsangebot gem. Der Zusammenstellung wartungsbedürftiger Bauteile und Anlagen zu unterbreiten, siehe hierzu auch §13 (4) VOB/B.
Mit der Bitte um Beachtung der in der Anlage befindlichen Dokumente:

Angebotsaufforderung_Wart_Insp_Inst.docx
Wartung_2018_Vertrag_E.docx
Menge: 1,000 St

#### Abschnitt 1.2 Technische Bearbeitung

**Ausführungsbeschreibung 1100 Ausführungsbestimmungen Planung AN**
Allgemeiner Grundsatz
Durch den AN sind die im Titel Planungsleistungen AN genannten Leistungen auf Grundlage und in Ergänzung zur Ausführungsplanung des AG des zu erstellen. Die Planung des AN dient der termingerechten und fehlerfreien Umsetzung seiner vertraglich geschuldeten Leistung und Berücksichtigung der Vorgaben des AG.

Projektplattform
Die Projektplattform des AG (Conclude) ist für den Austausch aller Pläne, Ausführungsunterlagen und dem Schriftverkehr durch den AN zu nutzen. Als Datum der Plananforderung des AN gilt das Datum des Eingangs beim Generalplaner des AG. Die Auslieferung der Pläne und Unterlagen durch den AG erfolgt ausschließlich als Datei über die Projektplattform des AG.

Planungsvorgaben AG Schnittstellen
Die Planungsunterlagen des AN sind auf Grundlage der Ausführungsplanung der Planungsbeteiligten des AG (Architekt und Fachplaner) zu erstellen. Der AN hat in seiner Montage- und Werkstattplanung die Schnittstellen zu den Leistungen der Drittgewerke zu berücksichtigen und darzustellen.

Kosten Umplanung AN
Kosten für Umplanung auf Initiative des AN gehen zu Lasten des AN.

Formale Umsetzung
In die W+M Pläne sind grundsätzlich die Ausführungen nach neustem Planstand des AG zu übernehmen und fortzuschreiben. Montage- und Werkstattpläne sind nach den DIN-Normen im Maßstab bis kleiner gleich 1:50, Übersichtspläne M 1:100 bis 1:200 anzufertigen. Detailskizzen und Schnitte sind nach Erfordernis in aussagekräftigen Maßstäben zu erstellen. Des Weiteren sind Detailpläne für Sonderkonstruktionen anzufertigen.

- Grundrisse, Ansichten, Schnitte M 1: 50 bis 1:10
- Anschlüsse an angrenzende Bauteile mit Darstellung des
 Baukörpers, der Befestigung und der Bauanschlüsse M1:5, 1:2
- Maße, Einbau, Einbaufolge
- Darstellung sämtlicher Einbauteile
- Übergabe von Berechnungen und statischen Nachweisen im Format DIN A4 mit
  Positionsbezug zu den Grundrissen, Schnitten und Ansichten

Alle Zeichnungen, Pläne und Berechnungen entsprechen zum Zeitpunkt der Übergabe an den AG dem letztgültigen Stand der örtlichen Verhältnisse. Änderungen durch den AN, die von der AG-Ausführungsplanung abweichen, sind mit den Planungsbeteiligten abzustimmen. Dies gilt ebenfalls für Sondervorschläge.
Sondervorschläge des AN sind rechtzeitig vor Bauausführung beim AG zur Prüfung vorzulegen. Bei Kostenänderungen sind ergänzend prüffähige Nachunternehmerangebote beizulegen. Der AG hat in jedem Einzelfall seine vorherige schriftliche Zustimmung vor Ausführungsbeginn zu erteilen.
In den zeichnerischen Unterlagen hat der AN Anschrift, Name des Bearbeiters, Datum der Bearbeitung sowie den Namen des internen Prüfers anzugeben und die entsprechenden Unterschriftsvermerke für die eigenständige Bearbeitung und Prüfung zu dokumentieren.

Für die Formalien zur Planerstellung, Planaustausch wie auch Plannummerierung, Plankopf etc. und Datenaustausch gelten die einschlägigen Bestimmungen der Dokumentationsrichtlinie des AG.
Auf den Montage- und Werkstattzeichnungen ist ein Feld mit Name, Firmenlogo, Datum, Prüfer und Unterschrift jedes an der Koordination Beteiligten vorzuhalten. Die Bestätigung der durchgeführten Koordination ist von jedem Koordinationsmitglied in diesem Feld nachzuweisen.

Planprüfung AG
Vor der Ausführung der Leistungen sind die Unterlagen der Werk- und Montageplanung  dem AG zur Prüfung zu übergeben. Die Eintragungen in die Prüfexemplare oder Prüfberichte sind in der weiteren Planung und Umsetzung des AN zu berücksichtigen. Die Prüfung entbindet den AN nicht von Fehlern und Schäden innerhalb seines Planungsrisikos. Prüfungen des AG auf vorgelegten Unterlagen sind lediglich als formales Einverständnis des AG zu sehen und entbinden den AN nicht von seiner Verantwortung. Für die Richtigkeit seiner Planungen und Planungsergebnisse bleibt der AN ungeachtet der Prüfung des AG immer allein verantwortlich. Der AN hat keinen Anspruch auf Prüfung von Werkzeichnungen und Montageplanungen, die firmeninternen Arbeits- und Bauvorbereitungen dienen.

Ausführung nur mit Prüfung des AG
Es dürfen nur vom AG geprüfte Pläne zur Ausführung der Leistung verwendet werden. Nicht geprüfte Unterlagen haben für die Ausführung keine Gültigkeit und dürfen nicht verwendet werden.

Übergabe Planunterlagen AN
Die Anforderung und Übergabe der Planunterlagen, ungeprüft und geprüft, erfolgt über die Projektplattform (Conclude) des AG.

Verteilung Planung durch AN
Die Planverteilung- und übergaben für Prüfungen und Nachprüfungen inkl. aller Wiedervorlagen übernimmt der AN.

Planungspakete
Der AN verpflichtet sich, dem AG sämtliche von ihm geschuldeten Unterlagen, Nachweise, Prüfzeugnisse, Termin- und Ablaufpläne, Ausführungs-, Werk- und Montageplanung entsprechend den Positionen wie im Titel Planungsleistung AN dargestellt, in mit dem AG im Vorfeld abgestimmter Paketaufteilung termingerecht zur Prüfung vorzulegen. Die entsprechenden Ausführungsunterlagen sind rechtzeitig, vollständig mit allen Beteiligten koordiniert und abgestimmt als aufeinander folgende, in sich geschlossene, Pakete zu übergeben.
Planlieferung durch AG
Der AG liefert dem AN die für die Ausführung erforderlichen Planungsunterlagen  Architektenpläne M1:50 und Übersichtspläne M 1:100/1:200 sowie Detailpläne M 1:10/M1:20 auf schriftliche Anforderung des AN digital über die Dokumentationsplattform
als PDF-Datei.

Plananforderung und Auslieferung
Die vor genannten Planunterlagen sind durch den AN jeweils schriftlich über die Projektplattform anzufordern.

Bestellung/Lieferung/Fertigung
Die Planung des AN beinhaltet auch die termingerechte Bestellung und Lieferung der benötigten Produkte, Baustoffe und Materialien zur termingerechten Umsetzung seiner Leistung.

Planlieferung AN Prüfung AG Regelablauf

Prüffrist AG
Der Prüfzeitraum des  AG beträgt max. 10 AT je Vorlage.

Einarbeitung Änderungen nach Prüfung AG
Werden Änderungen oder Ergänzungen an den vorgelegten Unterlagen verlangt, so wird der AN diese unverzüglich durchführen und innerhalb von

-max. 5  AT einarbeiten.
Alle Änderungen sind mit Änderungsindex für den Planstand und im Plan selbst eindeutig zu kennzeichnen.

AN kein Anspruch Mehrfachprüfung
Der AN hat keinen Anspruch auf erneute Prüfung seiner Pläne nach Einarbeitung der Prüfanmerkungen.

Terminverzug zu Lasten AN
Folgekosten z.B durch Terminverzüge aufgrund verspäteter Nachbesserungen fehlerhafter Planung des AN gehen zu Lasten des AN.

Aufbewahrungspflicht Baustellenoriginale
Der AN hat für alle verwendeten Zeichnungen/Unterlagen die Baustellenoriginale aufzubewahren. Dabei sind Änderungen, die sich während der Montage ergeben, farbig eindeutig nachvollziehbar festzuhalten. Diese müssen später für die Dokumentation in die Originalpläne zur Dokumentation Soll-Ist Abgleich übernommen werden.
*Weitere Ausführungsbestimmungen Türen Planung AN*
Weitere Ausführungsbestimmungen Türen Planung AN

Die vom AG übergebenen Pläne können auf keinen Fall zu
Montage-und Werkstattplänen erhoben werden.
Der AN hat seine Montage-und Werkstattplanung mit den
übrigen am Bau beteiligten Gewerken zu koordinieren.

Der AN hat von den betreffenden Zeichnungen/Unterlagen Baustellenoriginale zu führen. Dabei sind Änderungen, die sich während der Montage ergeben, farbig festzuhalten. Diese müssen später für die Dokumentation in die Originale übernommen werden. Die Änderungen sind mit Änderungsindex zu kennzeichnen. Bei Wiederholungsprüfungen sind die Unterlagen hinsichtlich Form und Anzahl wie in der LV-Position beschrieben rechtzeitig überarbeitet vorzulegen.

Planliste, Planabrufliste:
Vom AN ist eine fortlaufende (alle Pläne und sonstige Unterlagen beinhaltende) vergleichende Planliste zu führen.

Diese ist bei Übergaben von Plänen und sonstigen Unterlagen digital auf der Projektplattform Conclude u. Dalux.
Die übergebenen Unterlagen sind in der Planliste zu kennzeichnen. Der Aufbau der Planliste ist so zu wählen, dass eine Gegenüberstellung der inhaltlich entsprechenden Pläne des AG und des AN erfolgt.

Der AN hat spätestens 2 Wochen nach Auftragserteilung einen Terminplan über die von ihm zu erstellenden Unterlagen aufzustellen, mit Angabe der Terminvorschläge für die Vorlage der Unterlagen, die sich am jeweiligen Ausführungsbeginn der Leistungen und den erforderlichen Vorlaufzeiten orientieren, und diesen Terminplan dem AG zur Kenntnis vorzulegen. In gleicher Weise hat der AN die durch den AG im Zuge der Bauausführung beizustelenden Unterlagen gemäß den vereinbarten Vorlauffristen terminlich zu planen und aufzulisten (Planabrufliste).

**1.2.10 Konzeptplanung Logistik**
*** Pauschalposition
Erstellung und Fortschreibung einer Logistik-Konzeptplanung unter Berücksichtung der Vorgaben des AG (s.Vorbemerkung). Die Logistikplanung erfolgt in Abstimmung mit der AG-Baulogistik

Die Termin- und Logistikplanung enthält mind. folgende Bestandteile:
- An-/Abtransporte Material
- Nutzung von Stell- und Lagerflächen
- Transportwege
- Sondertransporte
- Einsatz von Hebezeugen, Kränen, Bauaufzügen sofern erforderlich
- Baustellensicherung
- Einsatz von Großgeräten  sofern erforderlich
- Berücksichtigung der Schnitt-/Nahtstellen zu Drittgewerken
siehe auch Vorbemerkung Schnittstellen, Schnittstellenverweise Planung AG, sowie Logistikhandbuch
Menge: 1,000 PSCH
Leistungsbereichkatalog: 000

**1.2.20 Feinterminplanung**
*** Pauschalposition
Detailterminplan des AN:
Der vorliegende Bauablaufplan des Generalplaners ist Grundlage des vom AN zu erstellenden Feinterminplanes für die beauftragten Leistungen. Der vom AN vorzulegende Feinterminplan wird nach Genehmigung durch den AG Vertragsbestandteil. Die im Bauablaufplan des Generalplaners ausgewiesenen sonstigen Leistungen, die nicht Gegenstand der Vergabe sind, müssen im gem. Terminplan des Generalplaners vorgegebenen Zeitfenster und Zeitdauer in den Feinterminplan AN Ausbau integriert werden.
Der Terminplan ist spätestens gem. Den im Vertragstermin angegeben Datum durch den AN vorzulegen. Falls dies nicht geschieht, ist der AG dazu berechtigt, einen Rückhalt der Bausumme zu verlangen. Die Reihenfolge und Abwicklung der Arbeiten hat der AN mit dem AG abzustimmen, damit ein zügiger Gesamtablauf gewährleistet wird und bei gleichzeitig laufenden Arbeiten gegenseitige Behinderungen vermieden werden.
Ausführung bis zwei Wochen nach Beauftragung.

Termine Ausführungsbeginn, Fortschreibung:
Bei Fortschreibungen der Termine gilt der aktuellste Stand, der zwischen AG und AN vereinbart wurde.
Menge: 1,000 PSCH
Leistungsbereichkatalog: 000

**1.2.31 Mängelmanagement**
*** Pauschalposition
Baubegleitende Führung eines Mängelmanagements über die Datenplattform DALUX.
Der Zugang wird dem AN kostenfrei zur Verfügung gestellt.
Alle übrigen daraus resultierenden Aufwendungen sind in den Einheitspreis dieser Position einzukalkulieren.

Inklusive Erstellung, Fortschreibung, Übergabe für die nachfolgend beschriebenen Arbeiten.
Menge: 1,000 PSCH

**1.2.40 Örtliches Aufmaß und Einmessen der Bauteile**
*** Pauschalposition
Alle durch den AN zu realisierenden Elemente sind in einem örtlichen Aufmaß mit den angrenzenden Bauteilen und mit den bauseits vorgegebenen Messpunkten und Achsen in Bezug zu setzen. Hierbei sind sowohl horizontale wie auch vertikale Bauteilfluchten zu berücksichtigen.

Die erfassten Maße und baulichen Bezüge sind in der durch den AN herzustellenden Werk- und Montageplanung (gesonderte Position) prüfbar darzustellen. Zur Realisierung erforderliche Fixpunkte und Ausbauachsen sind in der W+M Planung einzutragen und im Rahmen der Realisierung dauerhaft vor Ort anzuzeichnen.

Der Zeitpunkt für die Aufmaße richtet sich nach dem mit den Vergabeunterlagen übergebenen Bauzeitenplan und erfolgt zeitversetzt für den nördlichen und südlichen Gebäudeteil.
Menge: 1,000 PSCH

**1.2.50 Werk- u. Montageplanung**
*** Pauschalposition
Erstellung der Werkstatt- und Montageplanung für sämtliche in diesem Leistungsverzeichnis beinhaltende Leistungen gem. vorangehender Hinweise und auf Grundlage vorliegender Architektenplanung und eines durch den AN in eigener Regie zu erstellenden Vorort-Aufmaßes.

Durch den AN ist ein Sach- und Fachkundenachweis jeweils für die zur Ausführung kommenden Türsysteme/ Fabrikate mit der Werkstattplanung vorzulegen.
Siehe auch ZTVA - Türen und Zargen Allgemein
Menge: 1,000 PSCH

**1.2.60 Türliste, Innentüren/Tore**
*** Pauschalposition
Erstellen und Fortschreiben einer Türliste für die Leistungen Innentüren/Tore

Übergabe jeweils
- digital im Format PDF und XLS,

Die Türliste des AN ist zu erstellen
- auf Grundlage der Ausführungsplanung des AG,
- auf Grundlage der vom AG zur Verfügung gestellten Türliste ist in der Liste grundsätzlich die tatsächliche Ausführung der beauftragten Leistung anzugeben

Die Türliste AG wird dem AN nach Auftragserteilung übergeben.

In der Türliste ist die ausgeführte Dicke der Türblattes einschl. Beschlag und die Lage der Schließnocke durch den AN zu ergänzen (Grundlage für Ausführung Schließanlage)
Menge: 1,000 PSCH

**1.2.70 Sachverständigen-Abnahme, Innentüren/Tore**
*** Pauschalposition
Mitwirkung bei der Abnahme aller Innentüren/Tore/
koordinieren und dokumentieren der Prüfung, mittels Prüfbuch

Abnahme durch einen zugelassenen Sachverständigen,

Die Leistung beinhaltet:
- Mitwirkung bei der Dokumentationserstellung für die Abnahmeprüfung
- Beantragung und Terminabsprache
- Fachliche Begleitung während der Abnahme
- Abnahme erfolgt nach Betriebssicherheitsverordnung und DGUV-Vorschriften
- Übergabe der Errichter- und Herstellbescheinigung nach BGV-A3
- dauerhafte Anbringung des Zulassungsschildes

einschl. Zusammenstellen der Dokumumentation
Menge: 1,000 PSCH

**1.2.90 OPERATIVE BETREIBERLEISTUNG VOR ABNAHME**
*** Pauschalposition
OPERATIVE BETREIBERLEISTUNG VOR ABNAHME IN
DER INTERIMSBETRIEBSZEIT
Zwischen der betriebsbereiten Fertigstellung der
Gesamtleistung und der Abnahme der Anlagen, ist es
erforderlich, den Anlagenbetrieb in diesem
Interimsbetriebszeitraum (IBZ) zu organisieren.
Sämtliche vom AN eingebrachten Systeme und Anlagen sind
dem AG funktional uneingeschränkt, unter
Aufrechterhaltung aller Gewährleistungsansprüche sowie
unter Einhaltung aller relevanten Regelwerke und
betriebs- und sicherheitsrelevanter Vorgaben bis zur
Übergabe an den Nutzer zur Verfügung zu stellen
(Erhaltungsbetrieb).
Ferner sind die eingebrachten Systeme und Anlagen vom
AN während der IBZ so zu betreiben, dass die Einhaltung
der seitens AG für den IBZ definierten Raumkonditionen
(z.B. raumklimatische Parameter, Be-/Entlüftung) und
Raumnutzungen (z.B. Scharfstellen sicherheitsrelevanter
Anlagen) gewährleistet ist.
Der AN ist verpflichtet, alle zur Erbringung der
Leistungen benötigten Hilfsmittel (z.B. Messgeräte und
Werkzeuge) und Hilfsstoffe (z.B. Schmier-und
Reinigungsmittel) zu stellen bzw. zu liefern.
Ausgenommen sind sämtliche Energieverbrauchskosten.
Dies erfolgt vor allem durch:
• regelmäßige Kontrollgänge (Inspektionen) und
Sichtkontrollen
• Prüfung der Anlagenfunktionen, Probeläufe, Spülung von
hydraulischen Systemen
• Dokumentation der Anlagenzustände
• Beseitigung von Störungen
• nachfüllen von Betriebsstoffen, Medien
• Prüfung von sicherheitsrelevanten Einbauteilen
• Bedienen / Interimsbetrieb auf Anforderung und in
• Absprache mit den Leitgewerken.
Notwendige Tätigkeiten sind auch außerhalb der
betriebsüblichen Arbeitszeit (z.B. nachts und an
Sonn-und Feiertagen) auszuführen.

betrifft:

- Innentüren mit Komponenten
Menge: 1,000 PSCH

**1.2.100 Bemusterung Türen**
*** Pauschalposition
Bemusterung gem. vorangehender Hinweise.

-lackiertes Handmuster der Profile mit Deckleisten für Metallrahmen-Glas-Türen mind 15cm

Die genauen Anforderungen zur Beschaffenheit und Ausführung sind den jeweiligen Positionsbeschreibungen zu entnehmen.
Menge: 1,000 PSCH

*Hinweis: Kopie, Quelle:\B82_1_Projekte\1656\1656_01 V1 P1\PAs\10\SPs\343-0\BoQ 1\85320\8532873216; 1. 3. Stundenlohnarbeiten*

#### Abschnitt 1.3 Stundenlohnarbeiten

*Hinweis: Hinweise zu Stundenlohnarbeiten*
Stundenlohnarbeiten werden nach Stundenverrechnungssätzen, in denen Lohn- und Gehaltskosten, Lohn- und Gehalts- Nebenkosten, Sozialkassenbeiträge, vermögenswirksame
Leistungen und Gewinn enthalten sind,  vergütet. Zuschläge für
Mehr-, Nacht-, Sonntags- und Feiertagsarbeit sowie Erschwerniszuschläge sind nicht in die
Stundenverrechnungssätze mit einzubeziehen, sondern im
Bedarfsfall zu vereinbaren und gesondert nachzuweisen.

**1.3.10 Facharbeiter/-in**
Stundenlohnarbeiten  Facharbeiter,
Menge: 10,000 h
Leistungsbereichkatalog: 000

**1.3.20 Helfer/-in**
Stundenlohnarbeiten Helfer/-in,
Menge: 10,000 h
Leistungsbereichkatalog: 000

**1.3.30 Maschinenfüher/-in**
Stundenlohnarbeiten Maschinenführer, Fahrer,
Menge: 10,000 h
Leistungsbereichkatalog: 000

#### Abschnitt 1.4 DGNB

**1.4.10 Anforderungen DGNB**
*** Pauschalposition
Die folgenden Anforderungen sind bei der Ausführung der Leistungen zu berücksichtigen.
Sollten die nachstehenden Ausführungen Inhalten einzelner Beschreibungen aus dennachfolgenden Positionen widersprechen gilt vorrangig der Text dieser Position. Auf Widersprüche ist durch den AN ohne Aufforderung hinzuweisen.

Es gilt ENV1.2- Qualitätsstufe 3.

Gemäß DGNB-Zertifizierung sind hierfür
Bei alle jeweils relevanten Positionen der gesamten Leistungsbeschreibung folgende Anforderungen einzuhalten und nachzuweisen:

Es sind die Anforderungen an CSC-zertifizierten Beton gemäß
Den besonderen Vorbemerkungen DGNB einzuhalten und
nachzuweisen.

Korrosionsschutz-Beschichtungen und Effektbeschichtungen:
Hinweis: Gilt für > 10 m² beschichteter Bauteilfläche (Werk und Baustelle), Korrosionsschutz-Beschichtungen und Effektbeschichtungen von nicht tragenden Metallbauteilen wie Treppengeländer, Metallunterkonstruktionen, Zargen, Stahltüren, Fassadenelemente, Wärme- und Kälteübertragungs-flächen
(Betrachtete Stoffe: VOC)
       - Wasserverdünnbare Produkte < 140 g/l
       - Ausnahme: Für Metalliceffekt-lacke < 300 g/l
  (DGNB_Kriterienkatalog, V.2018, Anlage 1, Zeile 19/ QS3)

Dekorative flüssige Beschichtungen:
Dekorative flüssige Beschichtungen auf nicht mineralischen Untergründen wie Metalle, Holz und Kunststoffe  (z.B: Lacke/ Lasuren mit Grundbeschichtungen)
Hinweis:
(Betrachtete Stoffe: VOC)
  < 100g/l oder DE-UZ 12a
  (DGNB_Kriterienkatalog, V.2018, Anlage 1, Zeile 1/ QS3)

Brandschutzbeschichtungen für tragende und nichttragende Metallbauteile in der Innenanwendung mit einer beschichteten Fläche >50 qm (betrachteter Stoff: VOC, Emissionen und Halogene):
  Halogenfreies Produkt und VOC < 25 g/l
(DGNB_Kriterienkatalog, V.2018, Anlage 1, Zeile 15/ QS3).

Werkseitige Grundierung- und Endbeschichtung von Metallbauteilen (z.B. Farbe/Lacke/Pulverlacke) mit einer beschichteten Fläche >100 qm je Bauteiltyp (betrachteter Stoff: Chrom VI):
  Kein Einsatz von Chrom VI - Verbindungen
(DGNB_Kriterienkatalog, V.2018, Anlage 1, Zeile 33/ QS3).

Gemäß DGNB-Zertifizierung werden an Grundierungen und Endbeschichtungen von Metallbauteilen für die QS 3 folgende Anforderungen gestellt, die nachzuweisen sind.
Hinweis: Feuerverzinkungen gelten nicht als Beschichtungen im Sinne dieses Kriteriums.
Hinweis: Gilt für > 100 m² beschich-teter Bauteilfläche (nur werkseitig)

(Betrachtete Stoffe: Chrom-VI)
- Keine Einsatz von Chrom-VI-Verbindungen

(DGNB_Kriterienkatalog, V.2018, Anlage 1, Zeile 33/ QS3)
Gilt für alle Grundierungen und Endbeschichtungen im vorliegenden LV.

Gemäß DGNB-Zertifizierung werden an Korrosionsschutz-beschichtungen und Effekt-beschichtungen von nicht tragenden Metallbauteilen wie Treppengeländer, Metallunterkonstruktionen, Zargen, Stahltüren, Fassadenelemente, Wärme- und Kälteübertragungs-flächen für die QS 3 folgende Anforderungen gestellt, die nachzuweisen sind.
Hinweis: Gilt für > 10 m² beschich-teter Bauteilfläche (Werk und Baustelle)
Betrachtete Stoffe: VOC:
- Wasserverdünnbare Produkte < 140 g/l
- Ausnahme: Für Metalliceffekt-lacke < 300 g/l

(DGNB_Kriterienkatalog, V.2018, Anlage 1, Zeile 19/ QS3)
Gilt für alle Korrosions- und Effektbeschichtungen im vorliegenden LV.

Gemäß DGNB-Zertifizierung werden an Ort- und Montageschäume für die Montage von Außentüren, Außenfenstern sowie im Innenausbau für die QS 3 folgende Anforderungen gestellt, die nachzuweisen sind.
Hinweis: nur Montageschäume, die nicht die Anforderungen nach B1 bzw. ≥ C erfüllen müssen (außer Verklebungen von Dämmstoffen).

(Betrachtete Stoffe: Halogenierte und sonstige Treibmittel, Lösemittel, Weichmacher, Flammschutzmittel)
- Emicode EC1Plus
- halogenierte Treibmittel <0,1%
- Chlorparaffine (SCCPs +
MCCPs + LCCPs) < 0,1 %
- TCEP < 0,1 %
- weichmacherfrei
- halogenierten Flammschutzmittel < 0,1 %

(DGNB_Kriterienkatalog, V.2018, Anlage 1, Zeile 38/ QS3)
Gilt für alle Ort- und Montage-schäume im vorliegenden LV.
Menge: 1,000 PSCH

### Bereich 2 Innentüren

#### Abschnitt 2.1 Türblatt Material Stahlblech

**Ausführungsbeschreibung 4100 Stahltüren mit Zargen**
Stahltüren mit Zargen

Bei der Kalkulation der Türeelemente und -beschläge sind die vorstehenden
ZTVA Türen und Zargen Allgemein
ZTVA - Beschläge Allgemein
ZTVA - Sicherungsanlagen
ZTVA - Schnittstellen Steuerungs- und Antriebstechnik und das Abkürzungsverzeichnis zu beachten.

Kalkulationshinweis für alle nachfolgenden Türpositionen -Stahlblechtüren:

einschließlich Türbänder gem. Ausführungsbeschreibung,
einschließlich absenkbare Bodendichtung gem. Zulassung
Beschlaglieferung und Beschlagsmontage sind in separater Position erfasst, die Ausstattung erfolgt gemäß Türliste.

Die Türtypen sind jeweils in den Positionsbeschreibungen mit dem entsprechenden Detailverweis vermerkt.

Die Türen sind gem. Detail und Türtypangabe und gem. Verwendbarkeitsnachweis vorzurichten und anzubieten, auch wenn die Beschlagslieferung und Beschlagsmontage
in separater Position in dieser Vergabeeinheit erfasst ist.

Das lichte Durchgangsmaß (Breite) der einflügeligen Türen mit Umfassungszarge, unter Berücksichtigung des Türblatts und aller Ausstattungen, muss mind. so groß sein, wie das Rohbaumaß abzüglich 130mm, wenn nichts abweichendes davon in der Position/im Detail angegeben ist.

Einbau in Wände aus Trockenbau, Mauerwerk und Stahlbeton, Aufstellung auf fertigem Bodenbelag.
Alle Türen geeignet für Anschlag DIN-rechts und -links
Alle Türen (als Fertigtürkonstruktion) ohne gesondert vermerkte Anforderungen an den Schallschutz sind generell in Mindestausführung Rw (Rw,R) mind. 27 dB auszuführen
Ausführung nach geprüfter Werkstatt- und Montageplanung des  AN

Stahltüren allgemein:
Die Stahltüren müssen aus werkseitig vorfabrizierten Elementen bestehen, die als Fertigteile an die Baustelle angeliefert und dort lediglich durch einfache Montagevorgänge montiert werden. Stahltür und Zarge bilden ein System. Es sind nur Stahltüren  anzubieten, deren Systemteile serienmäßig hergestellt werden.

Alle Stahl-Türsysteme mit den unterschiedlichen Anforderungen sind in Bezug auf das Profilsystem von einer Serie eines Herstellers einheitlich anzubieten. Der Einbau von unterschiedlichen Systemen von einem oder mehreren Herstellern ist untersagt.

Die verwendeten Bleche müssen spannungsfrei gerichtet und beidseitig planeben sein. Die Blechdicke ist so zu wählen, dass die Türoberflächen keine Ungleichmäßigkeiten aufweisen, welche sich durch Lichtspiegelungen markieren würden, mindestens jedoch 1,5 mm.

Bei der Bemessung der Türblattstärken von 2-flügligen Türen ist zudem zu beachten, dass die Riegelgestänge der Standflügel verdeckt einzubauen sind.
Befestigungsstellen, Schweißpunkte und Schweißnähte dürfen sich nach außen hin nicht abzeichnen. Die Randstärke der Türblätter muss über die gesamte Türfläche eingehalten werden.

St-Bl
Stahltüren mit Stahlzargen

Türblatt
Drehtür:  gem. DIN 18101,
Türzargen:  Stahl, mind 1,5mm
Türart:  Drehtür 1-flügelig/ 2-flügelig
Türblattdicke:  gem. Hersteller
Oberfläche:  Grundierung aus 2-K-EP Epoxidgrundierung, weitere Beschichtung ist in Bereich Maler-/Lackierarbeiten
Korrrosionsschutz:  Verzinkung ca. 10µm und Grundierung siehe oben
Ausführung:  doppelwandig, mit innenliegender
  Dämmstoffeinlage, Verstärkungen für den Einbau von Obentürschließern
Türfalz:  mit Dünnfalz,
  bei 2-flügeligen Türen Mittelfalz bündig einschlagend
Bodendichtung:  systemkonform, absenkbar gem.
  Schall- und Rauchschutzanforderung
Nachströmöffnung:  keine
Verkabelung:  wird gesondert vergütet

Zargen aus Stahl:

Die genaue Zargengeometrie ist entsprechend dem Türtyp Detail 7304 zu entnehmen

Abkürzung gem. Türliste
BZ  Blockzarge
EZ  Eckzarge
UZ  Umfassungszarge 2teilig
UZ-2  Umfassungszarge-2teilig
SZi  Schiebtürzarge in Wand

Fußbodenanschluß
S  Schwelle
AS  Anschlag
Z  Zarge vierseitig
ABD  Absenkbare Bodendichtung

Kalkulationshinweis:
Auch wenn nicht gesondert erwähnt, sind Umfassungszarge immer als 2teilige Zarge zu kalkulieren.
Zargenmaterial: Stahl
Einbaubereich:  Trockenbau- und oder Massivwand
  gem. Positionsbeschreibung
Ausführung*  dreiseitig umlaufend
  teilweise
  vierseitig umlaufend bei "Z" in der Positionsbeschreibung (Fußbodenanschluss)
Material:  Stahlblech
Materialdicke:  mind. 1,5 mm
Oberfläche:  wie Türblatt
Korrisionsschutz:  wie Türblatt
Schließblech:  Edelstahl, flächenbündig,
  Kantenschutz
Bandaufnahme:  vorgerichtet für 3D-Objekt-Rollenbänder s.u.
  mörteldichte Bandtasche
Anzahl:  abgestimmt auf das Türblattgewicht
  und die Beanspruchung,
Zargendichtung*:  EPDM-Profil, Farbe analog
  Türblattfarbe, im Falz, an den Ecken
  auf Gehrung gestoßen
  dreiseitig umlaufend,
  teilweise
  vierseitig umlaufend bei "Z" in der Positionsbeschreibung (Fußbodenanschluss)
Zargenfalz:  Einfachfalz, für Türblatt mit Dünnfalz,
Zargenspiegel:  siehe Detail 7304
Versiegelung Wand:  umlaufend, überstreichfähig, beidseitig mit Fugenglattstrich
Einbruchschutz:  gem. Positionsbeschreibung
  Zargen mit Anforderungen an den Einbruchschutz sind mit Blechdicke und Zargenverstärkung für Schließblech
  nach Herstellervorschrift anzubieten
Schallschutz:  gem. Positionsbeschreibung
  Hinterfüllung des Zargenhohlraums
  mit Mineralfaserdämmstoff
  entspr. Verwendbarkeitsnachweis
*bei Türen die in der Positionsbeschreibung in der Zeile Fußbodenanschluß ein "Z" angegeben haben, ist eine vierseitige umlaufende Zarge mit vierseitig umlaufender Zargendichtung auszuführen

Bänder:

Bänder:  Rollenband nach DIN EN 1935,
  dreidimensional einstellbar
  3-teilig, stufenlos verstellbar, aufliegend,
Anzahl:  abgestimmt auf das Türblattgewicht und die Beanspruchung,
  wartungsfreie Gleitlager
Baugröße:  alle Bänder identisch
  je mind. 20/160 mm und gem.
  Bemusterung
Material:  Edelstahl (1.4301),
Oberfläche:  geschliffen Korn 240 matt

Eigenschaften nach DIN EN 1935:
Gebrauchsklasse:  mind. Klasse 3
Dauerfunktion:  mind. Klasse 7,
Bandklasse:  bis Klasse 14,
  abgestimmt auf das Türblattgewicht
  gem. Hersteller

Glasausschnitt

Abkürzung gem. Türliste
opak  Glasausschnitt mit opaker Verglasung
t-luzent  Glasausschnitt mit transluzenter Verglasung
t-parent  Glasausschnitt mit transparenter Verglasung
KF(ö)/ […m]  Kontrollfenster (öffenbar)

t-parent - Glasausschnitt transparent

Verglasung:  als Zweischeiben-Verbundverglasung,
SZR:  in Abhängigkeit von der Türblattdicke
  und dem Scheibenaufbau - geeignet
Glas:  raum- u. flurseitig VSG aus 2xESG-H, nach EN 14179
  Verglasung beidseitig trocken gelagert
Einbau:  beidseitig Glashalteleisten auf Gehrung, Scheiben mittig im Türblatt

**2.1.10.1 Tür: DT - - St-Bl - 1010 x 2135 - GK - 0,125 - - - 1,000**
*** gemäß Ausführungsbeschreibung 4100
Katalog-Nr. AVA/340/34.10. 10.
Innentür mit folgenden Eigenschaften:
Türart: 'DT'

Türabmessung Rohbau BxH: '1010' x
'2135' mm
Anzahl der Flügel: '1,000'

Zargenform / Material: 'UZ'
 -
'ST'
Türblatt Material: 'St-Bl'

Erforderliche lichte
 - Durchgangsbreite '0,80m'

Fußbodenanschluß: '-'

Bodenabstand Türblatt: '-' cm

Einbau in : 'GK'

Breite tragende Wand: '0,125' m

Wandfertigmaß: '0,125' m

Schutzanforderungen:
Feuerwiderstandsklasse: 'T0'

Schallschutz Rw,P in dB '-'

Wasserbeständigkeit: '-'

Strahlenschutz '-'

Einbruchschutz / RC-Klasse '-'
 -
'-'
Explosionsschutz: '-'

Gasdichtigkeit, zul. Leckrate: '-'

Ausführung gem. Detail: 'ST10'

Türnummer (Türstempel): '03.12.02-T.1'
Menge: 1,000 St
Orte: 8.13

**2.1.10.2 Tür: DT - - St-Bl - 1010 x 2260 - GK - 0,125 - - - 1,000**
*** gemäß Ausführungsbeschreibung 4100
Katalog-Nr. AVA/340/34.10. 10.
Innentür mit folgenden Eigenschaften:
Türart: 'DT'

Türabmessung Rohbau BxH: '1010' x
'2260' mm
Anzahl der Flügel: '1,000'

Zargenform / Material: 'UZ'
 -
'ST'
Türblatt Material: 'St-Bl'

Erforderliche lichte
 - Durchgangsbreite '0,80m'

Fußbodenanschluß: '-'

Bodenabstand Türblatt: '-' cm

Einbau in : 'GK'

Breite tragende Wand: '0,125' m

Wandfertigmaß: '0,125' m

Schutzanforderungen:
Feuerwiderstandsklasse: 'T0'

Schallschutz Rw,P in dB '-'

Wasserbeständigkeit: '-'

Strahlenschutz '-'

Einbruchschutz / RC-Klasse '-'
 -
'-'
Explosionsschutz: '-'

Gasdichtigkeit, zul. Leckrate: '..........'

Ausführung gem. Detail: 'ST08'

Türnummer (Türstempel): '00.12.02-T.1'
Menge: 1,000 St
Orte: 2.7

**2.1.10.3 Tür: DT - - St-Bl - 1135 x 2260 - MW - 0,205 - - - 1,000**
*** gemäß Ausführungsbeschreibung 4100
Katalog-Nr. AVA/340/34.10. 10.
Innentür mit folgenden Eigenschaften:
Türart: 'DT'

Türabmessung Rohbau BxH: '1135' x
'2260' mm
Anzahl der Flügel: '1,000'

Zargenform / Material: 'BZ'
 -
'ST'
Türblatt Material: 'St-Bl'

Erforderliche lichte
 - Durchgangsbreite '0,80m'

Fußbodenanschluß: '-'

Bodenabstand Türblatt: '-' cm

Einbau in : 'MW'

Breite tragende Wand: '0,175' m

Wandfertigmaß: '0,205' m

Schutzanforderungen:
Feuerwiderstandsklasse: 'T0'

Schallschutz Rw,P in dB '-'

Wasserbeständigkeit: '-'

Strahlenschutz '-'

Einbruchschutz / RC-Klasse '-'
 -
'-'
Explosionsschutz: '-'

Gasdichtigkeit, zul. Leckrate: '-'

Ausführung gem. Detail: 'ST03'

Türnummer (Türstempel): 'UG.12.17-T.1'
Menge: 1,000 St
Orte: 9.23

**2.1.10.4 Tür: DT - - St-Bl - 1135 x 2260 - MW - 0,205 - - - 1,000**
*** gemäß Ausführungsbeschreibung 4100
Katalog-Nr. AVA/340/34.10. 10.
Innentür mit folgenden Eigenschaften:
Türart: 'DT'

Türabmessung Rohbau BxH: '1135' x
'2260' mm
Anzahl der Flügel: '1,000'

Zargenform / Material: 'BZ'
 -
'ST'
Türblatt Material: 'St-Bl'

Erforderliche lichte
 - Durchgangsbreite '0,80m'

Fußbodenanschluß: 'ABD'

Bodenabstand Türblatt: '-' cm

Einbau in : 'MW'

Breite tragende Wand: '0,175' m

Wandfertigmaß: '0,205' m

Schutzanforderungen:
Feuerwiderstandsklasse: 'T0'

Schallschutz Rw,P in dB '-'

Wasserbeständigkeit: '-'

Strahlenschutz '-'

Einbruchschutz / RC-Klasse '-'
 -
'-'
Explosionsschutz: '-'

Gasdichtigkeit, zul. Leckrate: '-'

Ausführung gem. Detail: 'ST03'

Türnummer (Türstempel): 'UG.12.18-T.1'
Menge: 1,000 St
Orte: 9.26

**2.1.10.5 Tür: DT - - St-Bl - 1135 x 2260 - MW - 0,205 - - - 1,000**
*** gemäß Ausführungsbeschreibung 4100
Katalog-Nr. AVA/340/34.10. 10.
Innentür mit folgenden Eigenschaften:
Türart: 'DT'

Türabmessung Rohbau BxH: '1135' x
'2260' mm
Anzahl der Flügel: '1,000'

Zargenform / Material: 'BZ'
 -
'ST'
Türblatt Material: 'St-Bl'

Erforderliche lichte
 - Durchgangsbreite '0,90m'

Fußbodenanschluß: 'ABD'

Bodenabstand Türblatt: '-' cm

Einbau in : 'MW'

Breite tragende Wand: '0,175' m

Wandfertigmaß: '0,205' m

Schutzanforderungen:
Feuerwiderstandsklasse: 'T0'

Schallschutz Rw,P in dB '-'

Wasserbeständigkeit: '-'

Strahlenschutz '-'

Einbruchschutz / RC-Klasse '-'
 -
'-'
Explosionsschutz: '-'

Gasdichtigkeit, zul. Leckrate: '-'

Ausführung gem. Detail: 'ST03'

Türnummer (Türstempel): 'UG.12.02-T.2'
Menge: 1,000 St
Orte: 9.22

**2.1.10.6 Tür: DT - - St-Bl - 1135 x 2260 - MW - 0,205 - - - 1,000**
*** gemäß Ausführungsbeschreibung 4100
Katalog-Nr. AVA/340/34.10. 10.
Innentür mit folgenden Eigenschaften:
Türart: 'DT'

Türabmessung Rohbau BxH: '1135' x
'2260' mm
Anzahl der Flügel: '1,000'

Zargenform / Material: 'UZ'
 -
'ST'
Türblatt Material: 'St-Bl'

Erforderliche lichte
 - Durchgangsbreite '0,80m'

Fußbodenanschluß: '-'

Bodenabstand Türblatt: '-' cm

Einbau in : 'MW'

Breite tragende Wand: '0,175' m

Wandfertigmaß: '0,205' m

Schutzanforderungen:
Feuerwiderstandsklasse: 'T0'

Schallschutz Rw,P in dB '-'

Wasserbeständigkeit: '-'

Strahlenschutz '-'

Einbruchschutz / RC-Klasse '-'
 -
'-'
Explosionsschutz: '-'

Gasdichtigkeit, zul. Leckrate: '-'

Ausführung gem. Detail: 'ST01'

Türnummer (Türstempel): 'UG.12.20-T.2'
Menge: 1,000 St
Orte: 9.20

**2.1.10.7 Tür: DT - - St-Bl - 1385 x 2260 - MW - 0,205 - - - 2,000**
*** gemäß Ausführungsbeschreibung 4100
Katalog-Nr. AVA/340/34.10. 10.
Innentür mit folgenden Eigenschaften:
Türart: 'DT'

Türabmessung Rohbau BxH: '1385' x
'2260' mm
Anzahl der Flügel: '2,000'

Zargenform / Material: 'BZ'
 -
'ST'
Türblatt Material: 'St-Bl'

Erforderliche lichte
 - Durchgangsbreite '1,20m'

Fußbodenanschluß: '2 x ABD'

Bodenabstand Türblatt: '-' cm

Einbau in : 'MW'

Breite tragende Wand: '0,175' m

Wandfertigmaß: '0,205' m

Schutzanforderungen:
Feuerwiderstandsklasse: 'T0'

Schallschutz Rw,P in dB '-'

Wasserbeständigkeit: '-'

Strahlenschutz '-'

Einbruchschutz / RC-Klasse '-'
 -
'-'
Explosionsschutz: '-'

Gasdichtigkeit, zul. Leckrate: '-'

Ausführung gem. Detail: 'ST12'

Türnummer (Türstempel): 'UG.12.02-T.5, UG.12.04-T.1, UG.12.16-T.1'
Menge: 3,000 St
- 1,000, Orte: 9.10
- 1,000, Orte: 9.11
- 1,000, Orte: 9.9

**2.1.10.8 Tür: DT - - St-Bl - 1385 x 2260 - MW - 0,205 - - - 2,000**
*** gemäß Ausführungsbeschreibung 4100
Katalog-Nr. AVA/340/34.10. 10.
Innentür mit folgenden Eigenschaften:
Türart: 'DT'

Türabmessung Rohbau BxH: '1385' x
'2260' mm
Anzahl der Flügel: '2,000'

Zargenform / Material: 'UZ'
 -
'ST'
Türblatt Material: 'St-Bl'

Erforderliche lichte
 - Durchgangsbreite '1,20m'

Fußbodenanschluß: '-'

Bodenabstand Türblatt: '-' cm

Einbau in : 'MW'

Breite tragende Wand: '0,175' m

Wandfertigmaß: '0,205' m

Schutzanforderungen:
Feuerwiderstandsklasse: 'T0'

Schallschutz Rw,P in dB '-'

Wasserbeständigkeit: '-'

Strahlenschutz '-'

Einbruchschutz / RC-Klasse '-'
 -
'-'
Explosionsschutz: '-'

Gasdichtigkeit, zul. Leckrate: '-'

Ausführung gem. Detail: 'ST05'

Türnummer (Türstempel): 'UG.12.06-T.1, UG.12.07-T.1, UG.12.12-T.1, UG.12.13-T.1, UG.12.14-T.1, UG.12.15-T.1, UG.13.03-T.1'
Menge: 7,000 St
- 1,000, Orte: 9.17
- 1,000, Orte: 9.16
- 1,000, Orte: 9.1
- 1,000, Orte: 9.2
- 1,000, Orte: 9.3
- 1,000, Orte: 9.4
- 1,000, Orte: 9.8

**2.1.10.9 Tür: DT - - St-Bl - 1635 x 2260 - MW - 0,205 - - - 2,000**
*** gemäß Ausführungsbeschreibung 4100
Katalog-Nr. AVA/340/34.10. 10.
Innentür mit folgenden Eigenschaften:
Türart: 'DT'

Türabmessung Rohbau BxH: '1635' x
'2260' mm
Anzahl der Flügel: '2,000'

Zargenform / Material: 'UZ'
 -
'ST'
Türblatt Material: 'St-Bl'

Erforderliche lichte
 - Durchgangsbreite '1,40m'

Fußbodenanschluß: '-'

Bodenabstand Türblatt: '-' cm

Einbau in : 'MW'

Breite tragende Wand: '0,175' m

Wandfertigmaß: '0,205' m

Schutzanforderungen:
Feuerwiderstandsklasse: 'T0'

Schallschutz Rw,P in dB '-'

Wasserbeständigkeit: '-'

Strahlenschutz '-'

Einbruchschutz / RC-Klasse '-'
 -
'-'
Explosionsschutz: '-'

Gasdichtigkeit, zul. Leckrate: '..........'

Ausführung gem. Detail: 'ST02'

Türnummer (Türstempel): '00.13.04-T.2'
Menge: 1,000 St
Orte: 2.17

**2.1.10.A Tür: DT - - St-Bl - 2010 x 2260 - MW - 0,205 - - - 2,000**
*** gemäß Ausführungsbeschreibung 4100
Katalog-Nr. AVA/340/34.10. 10.
Innentür mit folgenden Eigenschaften:
Türart: 'DT'

Türabmessung Rohbau BxH: '2010' x
'2260' mm
Anzahl der Flügel: '2,000'

Zargenform / Material: 'BZ'
 -
'ST'
Türblatt Material: 'St-Bl'

Erforderliche lichte
 - Durchgangsbreite '1,80m'

Fußbodenanschluß: '2 x ABD'

Bodenabstand Türblatt: '-' cm

Einbau in : 'MW'

Breite tragende Wand: '0,175' m

Wandfertigmaß: '0,205' m

Schutzanforderungen:
Feuerwiderstandsklasse: 'T0'

Schallschutz Rw,P in dB '-'

Wasserbeständigkeit: '-'

Strahlenschutz '-'

Einbruchschutz / RC-Klasse '-'
 -
'-'
Explosionsschutz: '-'

Gasdichtigkeit, zul. Leckrate: '-'

Ausführung gem. Detail: 'ST11'

Türnummer (Türstempel): 'UG.12.19-T.2'
Menge: 1,000 St
Orte: 9.6

**2.1.10.B Tür: DT - - St-Bl - 2010 x 2260 - MW - 0,205 - - - 2,000**
*** gemäß Ausführungsbeschreibung 4100
Katalog-Nr. AVA/340/34.10. 10.
Innentür mit folgenden Eigenschaften:
Türart: 'DT'

Türabmessung Rohbau BxH: '2010' x
'2260' mm
Anzahl der Flügel: '2,000'

Zargenform / Material: 'UZ'
 -
'ST'
Türblatt Material: 'St-Bl'

Erforderliche lichte
 - Durchgangsbreite '1,80m'

Fußbodenanschluß: '-'

Bodenabstand Türblatt: '-' cm

Einbau in : 'MW'

Breite tragende Wand: '0,175' m

Wandfertigmaß: '0,205' m

Schutzanforderungen:
Feuerwiderstandsklasse: 'T0'

Schallschutz Rw,P in dB '-'

Wasserbeständigkeit: '-'

Strahlenschutz '-'

Einbruchschutz / RC-Klasse '-'
 -
'-'
Explosionsschutz: '-'

Gasdichtigkeit, zul. Leckrate: '-'

Ausführung gem. Detail: 'ST02'

Türnummer (Türstempel): 'UG.12.20-T.1'
Menge: 1,000 St
Orte: 9.12

**2.1.10.C Tür: DT - - St-Bl - 885 x 2260 - STB - 0,250 - - - 1,000**
*** gemäß Ausführungsbeschreibung 4100
Katalog-Nr. AVA/340/34.10. 10.
Innentür mit folgenden Eigenschaften:
Türart: 'DT'

Türabmessung Rohbau BxH: '885' x
'2260' mm
Anzahl der Flügel: '1,000'

Zargenform / Material: 'UZ'
 -
'ST'
Türblatt Material: 'St-Bl'

Erforderliche lichte
 - Durchgangsbreite '0,75m'

Fußbodenanschluß: '-'

Bodenabstand Türblatt: '-' cm

Einbau in : 'STB'

Breite tragende Wand: '0,250' m

Wandfertigmaß: '0,250' m

Schutzanforderungen:
Feuerwiderstandsklasse: 'T0'

Schallschutz Rw,P in dB '-'

Wasserbeständigkeit: '-'

Strahlenschutz '-'

Einbruchschutz / RC-Klasse '-'
 -
'-'
Explosionsschutz: '-'

Gasdichtigkeit, zul. Leckrate: '-'

Ausführung gem. Detail: 'ST07'

Türnummer (Türstempel): 'UG.12.02-T.1, UG.13.02-T.1'
Menge: 2,000 St
- 1,000, Orte: 9.24
- 1,000, Orte: 9.25

**2.1.30.1 Tür: DT - T30-RS - - St-Bl - 1135 x 2260 - STB - 0,250 - - - 1,000**
*** gemäß Ausführungsbeschreibung 4100
Katalog-Nr. AVA/340/34.10. 30.
Innentür mit folgenden Eigenschaften:
Türart: 'DT'

Türabmessung Rohbau BxH: '1135' x
'2260' mm
Anzahl der Flügel: '1,000'

Zargenform / Material: 'UZ'
 -
'ST'
Türblatt Material: 'St-Bl'

Erforderliche lichte
 - Durchgangsbreite '0,90m'

Fußbodenanschluß: 'ABD'

Bodenabstand Türblatt: '-' cm

Einbau in : 'STB'

Breite tragende Wand: '0,250' m

Wandfertigmaß: '0,250' m

Schutzanforderungen:
Feuerwiderstandsklasse: 'T30-RS'

Schallschutz Rw,P in dB '-'

Wasserbeständigkeit: '-'

Strahlenschutz '-'

Einbruchschutz / RC-Klasse '-'
 -
'..........'
Explosionsschutz: '..........'

Gasdichtigkeit, zul. Leckrate: '..........'

Ausführung gem. Detail: 'ST09'

Türnummer (Türstempel): '01.05.01-T.1, 02.05.01-T.1'
Menge: 2,000 St
- 1,000, Orte: 6.1
- 1,000, Orte: 4.1

**2.1.30.2 Tür: DT - T30-RS - - St-Bl - 1135 x 2260 - STB - 0,250 - - - 1,000**
*** gemäß Ausführungsbeschreibung 4100
Katalog-Nr. AVA/340/34.10. 30.
Innentür mit folgenden Eigenschaften:
Türart: 'DT'

Türabmessung Rohbau BxH: '1135' x
'2260' mm
Anzahl der Flügel: '1,000'

Zargenform / Material: 'UZ'
 -
'ST'
Türblatt Material: 'St-Bl'

Erforderliche lichte
 - Durchgangsbreite '0,90m'

Fußbodenanschluß: 'ABD'

Bodenabstand Türblatt: '-' cm

Einbau in : 'STB'

Breite tragende Wand: '0,250' m

Wandfertigmaß: '0,250' m

Schutzanforderungen:
Feuerwiderstandsklasse: 'T30-RS'

Schallschutz Rw,P in dB '-'

Wasserbeständigkeit: '-'

Strahlenschutz '-'

Einbruchschutz / RC-Klasse '-'
 -
'-'
Explosionsschutz: '-'

Gasdichtigkeit, zul. Leckrate: '-'

Ausführung gem. Detail: 'ST09'

Türnummer (Türstempel): '03.05.01-T.1'
Menge: 1,000 St
Orte: 8.2

**2.1.30.3 Tür: DT - T30-RS - - St-Bl - 1135 x 2260 - STB - 0,250 - ≥ 32 dB - 1,000**
*** gemäß Ausführungsbeschreibung 4100
Katalog-Nr. AVA/340/34.10. 30.
Innentür mit folgenden Eigenschaften:
Türart: 'DT'

Türabmessung Rohbau BxH: '1135' x
'2260' mm
Anzahl der Flügel: '1,000'

Zargenform / Material: 'UZ'
 -
'ST'
Türblatt Material: 'St-Bl'

Erforderliche lichte
 - Durchgangsbreite '0,90m'

Fußbodenanschluß: 'ABD'

Bodenabstand Türblatt: '-' cm

Einbau in : 'STB'

Breite tragende Wand: '0,250' m

Wandfertigmaß: '0,250' m

Schutzanforderungen:
Feuerwiderstandsklasse: 'T30-RS'

Schallschutz Rw,P in dB '≥ 32 dB'

Wasserbeständigkeit: '-'

Strahlenschutz '-'

Einbruchschutz / RC-Klasse '-'
 -
'-'
Explosionsschutz: '-'

Gasdichtigkeit, zul. Leckrate: '-'

Ausführung gem. Detail: 'ST09'

Türnummer (Türstempel): '03.05.01-T.2'
Menge: 1,000 St
Orte: 8.1

**2.1.30.4 Tür: DT - T30-RS - - St-Bl - 1385 x 2260 - STB - 0,250 - - - 2,000**
*** gemäß Ausführungsbeschreibung 4100
Katalog-Nr. AVA/340/34.10. 30.
Innentür mit folgenden Eigenschaften:
Türart: 'DT'

Türabmessung Rohbau BxH: '1385' x
'2260' mm
Anzahl der Flügel: '2,000'

Zargenform / Material: 'UZ'
 -
'ST'
Türblatt Material: 'St-Bl'

Erforderliche lichte
 - Durchgangsbreite '1,20m'

Fußbodenanschluß: '2 x ABD'

Bodenabstand Türblatt: '-' cm

Einbau in : 'STB'

Breite tragende Wand: '0,250' m

Wandfertigmaß: '0,250' m

Schutzanforderungen:
Feuerwiderstandsklasse: 'T30-RS'

Schallschutz Rw,P in dB '-'

Wasserbeständigkeit: '-'

Strahlenschutz '-'

Einbruchschutz / RC-Klasse '-'
 -
'-'
Explosionsschutz: '-'

Gasdichtigkeit, zul. Leckrate: '-'

Ausführung gem. Detail: 'ST06'

Türnummer (Türstempel): 'UG.12.11-T.1'
Menge: 1,000 St
Orte: 9.7

**2.1.30.5 Tür: DT - T30 - - St-Bl - 1010 x 2135 - GK - 0,125 - ≥ 32 dB - 1,000**
*** gemäß Ausführungsbeschreibung 4100
Katalog-Nr. AVA/340/34.10. 30.
Innentür mit folgenden Eigenschaften:
Türart: 'DT'

Türabmessung Rohbau BxH: '1010' x
'2135' mm
Anzahl der Flügel: '1,000'

Zargenform / Material: 'UZ'
 -
'ST'
Türblatt Material: 'St-Bl'

Erforderliche lichte
 - Durchgangsbreite '0,80m'

Fußbodenanschluß: 'ABD'

Bodenabstand Türblatt: '-' cm

Einbau in : 'GK'

Breite tragende Wand: '0,125' m

Wandfertigmaß: '0,125' m

Schutzanforderungen:
Feuerwiderstandsklasse: 'T30'

Schallschutz Rw,P in dB '≥ 32 dB'

Wasserbeständigkeit: '-'

Strahlenschutz '-'

Einbruchschutz / RC-Klasse '-'
 -
'-'
Explosionsschutz: '-'

Gasdichtigkeit, zul. Leckrate: '-'

Ausführung gem. Detail: 'ST10'

Türnummer (Türstempel): '03.12.01-T.1'
Menge: 1,000 St
Orte: 8.3

**2.1.30.6 Tür: DT - T30 - - St-Bl - 1135 x 2260 - MW - 0,205 - - - 1,000**
*** gemäß Ausführungsbeschreibung 4100
Katalog-Nr. AVA/340/34.10. 30.
Innentür mit folgenden Eigenschaften:
Türart: 'DT'

Türabmessung Rohbau BxH: '1135' x
'2260' mm
Anzahl der Flügel: '1,000'

Zargenform / Material: 'UZ'
 -
'ST'
Türblatt Material: 'St-Bl'

Erforderliche lichte
 - Durchgangsbreite '0,90m'

Fußbodenanschluß: 'ABD'

Bodenabstand Türblatt: '-' cm

Einbau in : 'MW'

Breite tragende Wand: '0,175' m

Wandfertigmaß: '0,205' m

Schutzanforderungen:
Feuerwiderstandsklasse: 'T30'

Schallschutz Rw,P in dB '-'

Wasserbeständigkeit: '-'

Strahlenschutz '-'

Einbruchschutz / RC-Klasse '-'
 -
'-'
Explosionsschutz: '-'

Gasdichtigkeit, zul. Leckrate: '-'

Ausführung gem. Detail: 'ST01'

Türnummer (Türstempel): 'UG.12.19-T.1'
Menge: 1,000 St
Orte: 9.21

**2.1.30.7 Tür: DT - T30 - - St-Bl - 1385 x 2260 - MW - 0,205 - - - 2,000**
*** gemäß Ausführungsbeschreibung 4100
Katalog-Nr. AVA/340/34.10. 30.
Innentür mit folgenden Eigenschaften:
Türart: 'DT'

Türabmessung Rohbau BxH: '1385' x
'2260' mm
Anzahl der Flügel: '2,000'

Zargenform / Material: 'UZ'
 -
'ST'
Türblatt Material: 'St-Bl'

Erforderliche lichte
 - Durchgangsbreite '1,20m'

Fußbodenanschluß: '2 x ABD'

Bodenabstand Türblatt: '-' cm

Einbau in : 'MW'

Breite tragende Wand: '0,175' m

Wandfertigmaß: '0,205' m

Schutzanforderungen:
Feuerwiderstandsklasse: 'T30'

Schallschutz Rw,P in dB '-'

Wasserbeständigkeit: '-'

Strahlenschutz '-'

Einbruchschutz / RC-Klasse '-'
 -
'-'
Explosionsschutz: '-'

Gasdichtigkeit, zul. Leckrate: '-'

Ausführung gem. Detail: 'ST05'

Türnummer (Türstempel): 'UG.12.08-T.1, UG.12.09-T.1, UG.12.10-T.1'
Menge: 3,000 St
- 1,000, Orte: 9.13
- 1,000, Orte: 9.14
- 1,000, Orte: 9.5

**2.1.30.8 Tür: DT - T30 - - St-Bl - 2010 x 2260 - MW - 0,205 - - - 2,000**
*** gemäß Ausführungsbeschreibung 4100
Katalog-Nr. AVA/340/34.10. 30.
Innentür mit folgenden Eigenschaften:
Türart: 'DT'

Türabmessung Rohbau BxH: '2010' x
'2260' mm
Anzahl der Flügel: '2,000'

Zargenform / Material: 'UZ'
 -
'ST'
Türblatt Material: 'St-Bl'

Erforderliche lichte
 - Durchgangsbreite '1,80m'

Fußbodenanschluß: '2 x ABD'

Bodenabstand Türblatt: '-' cm

Einbau in : 'MW'

Breite tragende Wand: '0,175' m

Wandfertigmaß: '0,205' m

Schutzanforderungen:
Feuerwiderstandsklasse: 'T30'

Schallschutz Rw,P in dB '-'

Wasserbeständigkeit: '-'

Strahlenschutz '-'

Einbruchschutz / RC-Klasse '-'
 -
'-'
Explosionsschutz: '-'

Gasdichtigkeit, zul. Leckrate: '-'

Ausführung gem. Detail: 'ST02'

Türnummer (Türstempel): 'UG.12.22-T.1'
Menge: 1,000 St
Orte: 9.18

**2.1.30.9 Tür: DT - T90-RS - - St-Bl - 1285 x 2260 - MW - 0,205 - - - 1,000**
*** gemäß Ausführungsbeschreibung 4100
Katalog-Nr. AVA/340/34.10. 30.
Innentür mit folgenden Eigenschaften:
Türart: 'DT'

Türabmessung Rohbau BxH: '1285' x
'2260' mm
Anzahl der Flügel: '1,000'

Zargenform / Material: 'UZ'
 -
'ST'
Türblatt Material: 'St-Bl'

Erforderliche lichte
 - Durchgangsbreite '1,05m'

Fußbodenanschluß: 'ABD'

Bodenabstand Türblatt: '-' cm

Einbau in : 'MW'

Breite tragende Wand: '0,175' m

Wandfertigmaß: '0,205' m

Schutzanforderungen:
Feuerwiderstandsklasse: 'T90-RS'

Schallschutz Rw,P in dB '-'

Wasserbeständigkeit: '-'

Strahlenschutz '-'

Einbruchschutz / RC-Klasse '-'
 -
'-'
Explosionsschutz: '-'

Gasdichtigkeit, zul. Leckrate: '..........'

Ausführung gem. Detail: 'ST01'

Türnummer (Türstempel): 'UG.12.21-T.1'
Menge: 1,000 St
Orte: 9.27

**2.1.30.A Tür: DT - T90-RS - - St-Bl - 1635 x 2260 - STB - 0,250 - - - 2,000**
*** gemäß Ausführungsbeschreibung 4100
Katalog-Nr. AVA/340/34.10. 30.
Innentür mit folgenden Eigenschaften:
Türart: 'DT'

Türabmessung Rohbau BxH: '1635' x
'2260' mm
Anzahl der Flügel: '2,000'

Zargenform / Material: 'UZ'
 -
'ST'
Türblatt Material: 'St-Bl'

Erforderliche lichte
 - Durchgangsbreite '1,50m'

Fußbodenanschluß: '2 x ABD'

Bodenabstand Türblatt: '-' cm

Einbau in : 'STB'

Breite tragende Wand: '0,250' m

Wandfertigmaß: '0,250' m

Schutzanforderungen:
Feuerwiderstandsklasse: 'T90-RS'

Schallschutz Rw,P in dB '-'

Wasserbeständigkeit: '-'

Strahlenschutz '-'

Einbruchschutz / RC-Klasse '-'
 -
'-'
Explosionsschutz: '-'

Gasdichtigkeit, zul. Leckrate: '-'

Ausführung gem. Detail: 'ST04'

Türnummer (Türstempel): 'UG.12.01-T.1'
Menge: 1,000 St
Orte: 9.15

**2.1.30.B Tür: DT - T90-RS - - St-Bl - 885 x 2260 - STB - 0,250 - - - 1,000**
*** gemäß Ausführungsbeschreibung 4100
Katalog-Nr. AVA/340/34.10. 30.
Innentür mit folgenden Eigenschaften:
Türart: 'DT'

Türabmessung Rohbau BxH: '885' x
'2260' mm
Anzahl der Flügel: '1,000'

Zargenform / Material: 'UZ'
 -
'ST'
Türblatt Material: 'St-Bl'

Erforderliche lichte
 - Durchgangsbreite '0,75m'

Fußbodenanschluß: 'ABD'

Bodenabstand Türblatt: '-' cm

Einbau in : 'STB'

Breite tragende Wand: '0,250' m

Wandfertigmaß: '0,250' m

Schutzanforderungen:
Feuerwiderstandsklasse: 'T90-RS'

Schallschutz Rw,P in dB '-'

Wasserbeständigkeit: '-'

Strahlenschutz '-'

Einbruchschutz / RC-Klasse '-'
 -
'-'
Explosionsschutz: '-'

Gasdichtigkeit, zul. Leckrate: '-'

Ausführung gem. Detail: 'ST07'

Türnummer (Türstempel): 'UG.03.14-T.7'
Menge: 1,000 St
Orte: 9.28

*Hinweis: Kopie, Quelle:\B82_1_Projekte\1656\1656_01 V1 P1\PAs\10\SPs\350-0\BoQ 350\79620\7962139264; 1. 4. Stundenlohnarbeiten*

### Bereich 3 Beschläge Innentüren

**Ausführungsbeschreibung 4200 Türbeschläge Stahltüren**
Türbeschläge Stahltüren

Bei der Kalkulation der Türeelemente und -beschläge sind die vorstehenden
ZTVA Türen und Zargen Allgemein
ZTVA - Beschläge Allgemein
ZTVA - Sicherungsanlagen
ZTVA - Schnittstellen Steuerungs- und Antriebstechnik und das Abkürzungsverzeichnis zu beachten.

Die endgültigen Beschläge sind erst kurz vor Übergabe des Gebäudes zu montieren, auf Abruf durch die AG-Objektüberwachung.
Bis zu diesem Zeitpunkt hat der AN taugliche Drückerprovisorien (schwarz) einzubauen; dies ist in den Beschlagspositionen einzukalkulieren.

Die Einheitspreise der Positionen für Beschläge gelten für Öffnungsrichtung DIN links und rechts.

Profilzylinder der Schließanlage werden bauseits durch den AG geliefert und eingebaut. Die Türen sind entsprechend Detail und Schlossausstattung vorzurichten

Die Zulassung der Garnitur ist in Verbindung mit vorgenannten Feuerschutztüren/ Rauchschutztüren und  Einsteckschlössern gem . allgemeiner bauaufsichtlicher Zulassung durch das Deutsche Institut für Bautechnik (DIBt), Berlin nachzuweisen

Sofern Teile des Türelements mit einem elektr. Stromanschluß bzw. mit Verkabelung zu versehen sind gilt:

Kabelführung:
verdeckt liegende Kabelführung und -übergang (je ca.5m
Anschlußleitung zur Verteilerdose TGA) für alle beschriebenen elektrischen Zusatzbauteile.

Beschläge und Dichtungsbänder sind nach Fertigstellung der Schlussanstriche auf den Zargen/Türblättern in Abstimmung mit der AG-Objektüberwachung zu montieren.
Schnapp- bzw. Treibriegelgestänge an Standflügeln zweiflügeliger Türen sind grundsätzlich verdeckt einzubauen.

In den nachfolgenden Beschlagspositionen sind jeweils folgende zusätziche Informationen enthalten:
für Türen mit folgenden Anforderungen:
Feuerwiderstandsklasse:  ' ' **
Fluchtwegsdrückergarnitur  ' ' ***
Strahlenschutz  ' '
Einbruchschutz / RC-Klasse  ' ' - ' ' *****

**  in der Zeile "Feuerwiderstandsklasse:"  ist wenn vorhanden jeweils die Brandschutz- und Rauchschutzanforderung angegeben. Entsprechend der Anforderung ist ein Zulassungskonformes Beschlags- /Zubehörteil anzubieten

***in der Zeile "Fluchtwegsdrückergarnitur" ist wenn vorhanden jeweils die Anforderung
nach DIN EN 179  angegeben. Dies bedeutet, dass die Tür, in die dieses Beschlags- oder Zubehörteil eingebaut wird, eine Fluchttür gem. DIN EN 179 ist. Entsprechend der Anforderung in der Position sind alle  Beschlags- oder Zubehörteil, Zulassungskonform anzubieten.

*****in der Zeile "Einbruchschutz/RC-Klasse" ist angegeben, wenn Anforderungen an den Einbruchschutz bestehen. Entsprechend der Anforderung in der Position sind alle  Beschlags- oder Zubehörteil, Zulassungskonform anzubieten.

Objektgarnitur

Abkürzung gemäß Türliste
D  Drücker
KN  Knauf
DK  Drehknauf
WC-G  WC-Garnitur
MG  Muschelgriff

Material:  Edelstahl, Werkstoff -Nr . 1.4301
‑
Oberfläche:  fein matt, gebürstet
Bedienkräfte*:  Klasse 3 nach DIN EN 12217
Gebrauchskategorie:  Klasse 4 nach DIN EN 1906
Dauerfunktionstüchtigkeit  Klasse 7 nach DIN EN 1906
Türmasse:  nach geprüfter Werkstatt- und Montageplanung
  des AN
Korrosionsschutz:  Klasse5 nach DIN EN 1670
Ausführungsart*:  A/B nach DIN EN 1906
Schilder / Rosetten:  gem. Farb und Materialkatalog Punkt BE-Beschläge
Drückerform:  gem. Farb und Materialkatalog Punkt BE-Beschläge
Knaufform:  gem. Farb und Materialkatalog Punkt BE-Beschläge
WC-Garnitur:  gem. Farb und Materialkatalog Punkt BE-Beschläge
einschl. Schlossrosetten, bei WC-Garnituren mit Rot-/Weissanzeige
Muschelgriff:  gem. Farb und Materialkatalog Punkt BE-Beschläge

*Bei Anforderungen an die Barrierefreiheit ist ggf. die Holchstellfeder auszubauen

In den Positionen der Objektgarnituren sind jeweils folgende zusätziche Informationen enthalten:
Anlagen zum Eigentumsschutz  ' ' *
gem. Türliste
für Türen mit folgenden Anforderungen:
Feuerwiderstandsklasse:  ' ' **
Fluchtwegsdrückergarnitur  ' ' ***
Strahlenschutz  ' '
Einbruchschutz / RC-Klasse  ' ' - ' ' *****
*  in der Zeile "Anlagen zum Eigentumsschutz" ist angegeben, soweit ZKA Klinkenleser auf der BS (Bandseite) oder auf der BGS (Bandgegenseite) anzubieten ist. Das Leitfabrikat Uhlmann&Zacher U-Form ist anzubieten. Siehe auch Farb und Materialkatalog und Details.

**  in der Zeile "Feuerwiderstandsklasse:"  ist wenn vorhanden jeweils die Brandschutz- und Rauchschutzanforderung angegeben. Entsprechend der Anforderung in der Position ist eine Objektgarnitur gem DIN EN 1906 Klasse A bzw. B  i.V. DIN 18273 RD/ FS, Zulassungskonform anzubieten

***in der Zeile "Fluchtwegsdrückergarnitur" ist wenn vorhanden jeweils die Anforderung
nach DIN EN 179 angegeben. Entsprechend der Anforderung in der Position sind Objektgarnituren als Panikbeschlag gem. DIN EN 179  und Klasse 1 Gebrauchssicherheit  DIN EN 1906, Zulassungskonform anzubieten.

*****in der Zeile "Einbruchschutz/RC-Klasse" ist angegeben, wenn Anforderungen an den Einbruchschutz bestehen. Entsprechend der Anforderung in der Position ist eine Objektgarnitur mit
Einbruchschutz:  RC2 DIN EN 1627
Schutzklasse:  ES1 DIN 18257
Einbruchsicherheit:  Klasse 2 DIN EN 1906
Schilder / Rosetten:  Türschild als Langschild mit PZ-Lochung
aus der Serie des Herstellers, passend zu Farb-Materialkatalog zu kalkulieren

Verriegelung Standflügel
Abkürzung gem. Türliste
TR - SD  Treibriegel + Halbdrücker stehend
TR - LD  Treibriegel + Halbdrücker liegend
FTR  Falztreibriegel
MOS  Motorschloss

TR - Treibriegel

Schnapp- bzw. Treibriegelgestänge an Standflügeln zweiflügeliger Türen sind grundsätzlich verdeckt einzubauen.

Standflügelverschluss für den Standflügel bei 2-flgl. Türen - Treibriegel mit stehendem/ liegendem Drücker.
Komplettes Treibriegelsortiment, Riegelstange mit abgerundetem Stulp, Führungen, Einschlußbuchsen oben und unten, einschl. Gegenkasten und Schaltschloß, mit und ohne Anforderungen an den Brandschutz nach DIN 18250, DIN 4102, DIN EN 1634.

Je nach Einbauort / Türschloß des Gangflügels ist der Standflügelverschluß mit dem geeigneten Gegenkasten zur Aufnahme der Schloßriegel (unter Gewährleistung der Schließfunktion für den Gangflügel) einzubauen.

Betriebsfertige Montage einschl. oberer und unterer Einschlußbuchse. Untere Buchse zur Montage in unterschiedlichen Untergründen aus Estrich/Bodenbelag und Trockenestrichplatten von Trocken-Elementböden, jeweils einschl. Bohrung und Vermörtelung / Verklebung mit EP-Mörtel, einschl. Angleichung an die umgebende Oberfläche. Obere Buchse zur Montage in der Zarge.

FTR - Falztreibriegel

Schnapp- bzw. Treibriegelgestänge an Standflügeln zweiflügeliger Türen sind grundsätzlich verdeckt einzubauen.

Komplettes Treibriegelsortiment, Riegelstange mit abgerundetem Stulp, Führungen, Einschlußbuchsen oben und unten, einschl. Bedienhebel, mit und ohne Anforderungen an den Brandschutz nach DIN 18250, DIN 4102, DIN EN 1634.
betriebsfertige Montage einschl. oberer und unterer Einschlußbuchse. Untere Buchse zur Montage in unterschiedlichen Untergründen aus Estrich/Bodenbelag und Trockenestrichplatten von Trocken-Elementböden, jeweils einschl. Bohrung und Vermörtelung / Verklebung mit EP-Mörtel, einschl. Angleichung an die umgebende Oberfläche.
Obere Buchse zur Montage in der Zarge.

Türhöhe  2,26

MOS - Motorschloss
s. Beschreibung untenstehend

Schloss

Abkürzung gemäß Türliste
RFS  Riegelfallenschloss
FAS  Fallenschloss
MOS  Motorschloss

RFS - Riegel-Fallen-Einsteckschloss:

Produkte geprüft und güteüberwacht durch das MPA Dortmund und gemäß EN 12209, DIN 18251-1

Einsatz:  Verwendung in Stahltüren mit und ohne Anforderungen an den
  Brand- und Rauchschutz
Schloßklasse:  3 nach DIN EN 12209 (bei RC  Anforderung Klasse 4)
xxxKLÄRUNG MIT QM
Korrossionsschutz:  Klasse C, DIN 12209
  (bei Anford. Nassraumtür Klasse D)
Dornmaß:  65mm, in Abhängigkeit von der Türblattdicke entsprechend
  System des Herstellersund nach geprüfter Werkstatt- und
  Montageplanung des AN,
Stulp:  aus Edelstahl, runde Form
StulpBreite::  ca. 20 - 24 mm
Falle:  Stahl mit Tempergusskopf, vernickelt
Nuss:  Stahl, verzinkt
Lochung Nuss:  mind. D = 23 mm
Riegel:  Stahl, vernickelt
Schlosskasten:  allseitig geschlossen, verzinkt
Nussvierkant:  9 mm, Ausführung mit geteilter Nuss
  entsprechend Anforderung
Schließzylinder:  vorgerichtet für den Einbau von
  Profilzylindern nach DIN 18252

Ausführung auch als Panikschloss nach DIN EN 179
gemäß Türliste
P  Panikschloss (bei 1-flg. Türen)
TP  Teilpanikschloss (bei 2-flg. Türen)
VP  Vollpanikschloss (bei 2-flg. Türen)

bei selbstverrigelnden Panikschlössern nach DIN EN 179
gemäß Türliste
m-SVP  mechanisches SVP
  z.B. Dorma SVP5000,
eü-SVP  elektrisch überwacht
  z.B. Dorma SVP4000
MO-SVP**  mit Motorschloss
  z.B. Dorma SVP2000
eü-SVP-N***  mit elekt. zuschaltbarer geteilter Nuss  z.B. SVP6000

Beschreibung:  Geräuschdämpfung beim
  automatischen Verschließen der Tür
Funktionen:  mech. selbstverriegelnd, Entriegelung mittels Schlüssel
  und/oder Schlüsselkarte  Stromversorgung mittels Akku,
  einschl. auswechselbarem Akku.

**MO-SVP - Technische Anforderung in Verbindung mit Zutrittskontrolle
 - 24 VDC Betriebspannung
 - Arbeitsstrom ( Strom = Türauf)
 - ED100 (Einschaltdauer 100 %)
 Hersteller Serie
 effeff X509 (X529 bei RC2/ Mehrfachverriegelung)
alternativ:
Dorma SVP-2000 1-flügelige Tür OHNE Brandschutz, SVP-2000 F 1-flügelige Tür MIT Brandschutz,
SVA 2000 + SVI 4000 2-flügelige Tür OHNE Brandschutz
SVA 2000 F + SVI 2000 F 2-flügelige Tür MIT Brandschutz
Vom Bauherrn wird der Hersteller effeff bevorzug. Bei Brandschutztüren entscheidet die Zulassung welcher Hersteller / Schloss eingesetzt werden kann.

***eü-SVP-N - Technische Anforderung in Verbindung mit Zutrittskontrolle
 - 24 VDC Betriebspannung
 - Arbeitsstrom ( Strom = Türauf)
 - ED100 (Einschaltdauer 100 %)
Hersteller Serie
effeff X709 (X729 bei RC2/ Mehrfachverriegelung)
alternativ:
Dorma SVP-6000 1-flügelige Tür;
SVA 6000 + SVI 4000 2-flügelige Tür
Vom Bauherrn wird der Hersteller effeff bevorzug. Bei Brandschutztüren entscheidet die Zulassung welcher Hersteller / Schloss eingesetzt werden kann.

FAS - Fallenschloß,
Ausführung analog Riegelfallenschloss, jedoch ohne Riegel, ohne PZ-Bohrung im Türblatt

Für Fallenschlösser in Türen mit Fluchttürdrückergarnituren nach DIN EN 179 sind entsprechend zulassungskonforme Fallenschlösser (mit Nuss 9mm) einzubauen

MOS - Motorschloss

Einsteckschloss nach DIN EN 14846 als Selbstverriegelndes Motorschloss, mit Kreuzfalle und Riegel.
Funktion in Fluchtrichtung für zweiflügelige Holzwerkstofftüren mit Brandschutzanforderung.

Integrierter Rückmeldekontakt zur Türzustandsanzeige gemäß gesonderter Position. Entriegelung elektromotorisch, mit mechanischer und elektrischer Ablaufsicherung für Wechselfunktion. Mit CE- Kennzeichnung.

Für die Verwendung in Feuerschutzabschlüssen einschließlich
bauaufsichtlich zugelassener Rauchschutzschalter.
Die Zulassung des Einsteckschloss ist in Verbindung mit vorgenannten Feuerschutztüren gem. allgemeinen bauaufsichtlicher Zulassung durch das Deutsche Institut für Bautechnik (DIBt), Berlin nachzuweisen

Betriebsnennspannung:  12-24 V
Schließfunktion:  gemäß Positionsbeschreibung
PZ-vorgerichtet:  Ja

DTA - Drehtürantrieb

Anzahl Flügel:  gem. Positionsbeschreibung
Abdeckhaube Oberfläche:  Farbton Silber ähnlich RAL 9006 P600)

für Rauch- und Feuerschutztüren, als geräuscharmer elektromeachnischer
Drehtürantrieb, für Innentüren, mit elektromagnetischer
Feststellvorrichtung, Bauhöhe max. 70 mm,
mit Montageplattensatz, mit durchgehender Abdeckhaube,
mit in die Abdeckhaube integrierter, nicht sichtbarer
Schließfolgeregelung nach EN 1158, mit verstellbarer
Federkraft EN Größe 4-6, Öffnungs- und
Schließgeschwindigkeit, sowie Dämpfung einstellbar,
Offenhaltezeit einstellbar von 0 - 60 Sekunden, mit
Endschlag-Ventil, bei Stromausfall normale
Türschließerfunktion, Auslösung bei Alarm durch autarke
Auslöseeinheit, mit Reset-Taster für die
Wiederherstellung der Betriebsbereitschaft nach
Alarmauslösung, mit Auslösetaster "Tür schließen"
Anschlussmöglichkeiten:
Getrennte Eingänge für innere und äußere Sensoren,
Not-Stopp-Schalter, Programmschalter, Stromversorgung
für externe Geräte: 24 V DC, Schalter für
"Daueroffenstellung, Automatikbetrieb, Aus", sowie
Resettaster im Gehäuse integriert,
Geprüft und zertifiziert nach DIN 18650/EN 16005
Anschluss: 230 V AC,

vorgerichtet für
bauseitigen Taster oder vorgerichtet für Radarmelder,
einschließlich Rauchschalterzentrale, mit
Anschlussmöglichkeit für zusätzliche Deckenrauchmelder,
Anschluss 230V AC, 250 mA, Ausgangsspannung: 24 V DC,
einschließlich Erstellung von Kabelanschlussplänen
inkl. Anschlussdaten

Ausführung: Ziehend für Sturzmontage auf der Bandseite BS
mit Gleitschiene oder
Ausführung: drückend für Kopfmontage auf der Bandgegenseite BGS
mit Gleitschiene

Bedienung Türantrieb BS/ BGS
Abkürzung gem. Türliste:
T  Handauslösetaster
NT  Näherungstaster
ZKA  Zutrittskontrollanlage (Leistung TGA)
T - Handauslösetaster
Ausführung  gem. Farb und Materialkatalog
Fabrikat  Dormakaba System 55
einschl. Verkabelung bis zur Übergabedose, mit Klemmen zur Verfügung stellen

NT - Näherungstaster
Ausführung  gem. Farb und Materialkatalog
Fabrikat  Dormakaba  LED Clean Switch
einschl. Verkabelung bis zur Übergabedose, mit Klemmen zur Verfügung stellen

Schutzeinrichtungen
Abkürzungen gem. Türliste:
SS (Xx)  Sicherheits-Sensorleisten (nur für Türantrieb),
  inkl. Angabe der Stückzahl

SS (Xx) - Sicherheits-Sensorleisten

Stückzahl gem. Positionsbeschreibung
Ausführung  gem. Farb und Materialkatalog
Fabrikat  Dorma Prosecure Opti Safe

geprüft nach DIN 18650,
für Innentüren und alle Bodenverhältnisse, auf dem
Türblatt montiert, zur Absicherung des Schwenkbereiches der
Tür in Öffnungs- und Schließrichtung,
Türflügelbreite bis über 80 bis 120cm

Obentürschließer allgemein:
Abkürzung gemäß Türliste
OTS (-1)  Obentürschließer einflügelig
OTS-2  Obentürschließer, zweiflüglig
OTS SF  Obentürschließer am Standflügel einer 2-flügeligen Tür wenn DTA an Gangflügel vorhanden (gleiche Optik wie DTA an beiden Flügeln, in Gehäuse des DTA eingebaut)
ITS  Integrierter Türschließer

Einbauort Türschließer
BS - TM  Bandseite - Türblattmontage
BGS - SM  Bandseite - Sturzmontage

Feststellung elektrisch:
emFA  elektromech. Feststellanlage und Rauchmelder in Türschließer integriert, mit variable Feststellkraft
  Feststellposition überfahrbar, integrierte elektromech. Feststellanlage und Rauchmeldezentrale, sind in diePosition des Türschließers einzukalkulieren
ST  Offenhaltung bei Schiebetüren mit Brandschuztanforderung
FGTS  Freilauf-Gleitschienentürschließer mit integriertem Rauchmelder
  und Handauslösetaster "Tür schließen" sind in die Position des Türschließers einzukalkulieren,
IFGTS  in Türblatt integrierter Freilauf-Gleitschienentürschließer mit integriertem Rauchmelder und
  Handauslösetaster "Tür schließen"sind in die Position des Türschließers einzukalkulieren,
e-Mag-W  Magnet Wandmontage elektrisch mit Rauchmelder -
  Handauslösetaster "Tür schließen"  und Haftmagnete**
  einschl. Halteplatten sind in die Position des Türschließers
  einzukalkulieren,
  Türgröße, -gewicht, Sturzhöhe beachten,
e-Mag-B  Magnet Bodenmontage elektrisch mit Rauchmelder -
  Handauslösetaster "Tür schließen"  und Haftmagnete**
  einschl. Halteplatten sind in die Position des Türschließers
  einzukalkulieren,
  Türgröße, -gewicht, Sturzhöhe beachten,
**Ausführung Haftmagnete und Halteplatte
mit folgendem Produkt gem. Vorgabe Bauherr:
Hersteller Dormakaba, Produkt TV 201 DCW und SafeRoute STV1xx/2xx  und  TV-Z101

Feststellung mechanisch***:
mFA  "mech. Feststellanlage in Türschließer integriert,
  Rastfeststellung (zw. 75 und 150°), variable Feststellkraft
  Feststellposition überfahrbar
Mag-W  Magnet Wandmontage - Türgröße, -gewicht beachten
Mag-B  Magnet Bodenmontage - Türgröße, -gewicht beachten
FH  mechanischer Feststellhaken
***wenn in der Positionsbeschreibung gefordert, ist die voll funktionsfähige mechanische Feststellung in der Position des Türschließers einzukalkulieren
OTS(-1) - Obentürschließer einflügelig
Material:  Aluminium
Oberfläche:  Farbton Silber ähnlich RAL 9006 P600)
Funktion:  Gleitschienentürschließer
  von vorn einstellbare Schließkraft,
  von vorn einstellbare stufenlos justierbare
  Schließgeschwindigkeit,
  Endanschlag mit Öffnungsbegrenzung,
Öffnungsdämpfung:  hydraulisch kontrolliert, von vorne regulierbar
Schließklasse:  2-5 n. DIN EN 1154 bzw. gem.
  Anforderung, bei großen Türen 5-7 (siehe auch Detail),

bei Türen mit Anforderung an die Barrierfreiheit (siehe auch Übersichtspläne Türen und anliegendes Barrierefrei- Konzept Öffnungsmoment max 47NM,
nach DIN 18040: bis max. Klasse 3 nach DIN EN 12117 bzw. Türschließergröße 3 nach DIN EN 1154

OTS-2 - Obentürschließer zweiflügelig
wie OTS(- 1), jedoch
für 2.flg. Türen
einschl. integrierte mechanische Schließfolgeregelung nach EN 1158, Mitnehmerklappe

OTS-SF
wie OTS(- 1), jedoch
am Standflügel einer 2-flügeligen Tür wenn DTA an Gangflügel vorhanden (gleiche Optik wie DTA an beiden Flügeln, in Gehäuse des DTA eingebaut)
einschl. integrierte mechanische Schließfolgeregelung nach EN 1158, Mitnehmerklappe

Stromanschluß
Abkürzung Türliste
x  Stromanschluss erforderlich
einschl. Leerrohre und Verkabelung innerhalb der Türzarge und des Türblatts, oberflächenbündige Einbaumontage, Herstellen aller erforderlichen Aussparungen, passgenau; Heranführen und Anschliessen an bauseits durch Gewerk TGA vorgerichtete Übergabedose für alle elektrischen Türkomponenten aus dieser VE einer Tür.

Verkabelung von externen Türleinbauteilen z. B. Taster für Automatiktüren, externe Brandmelder ist mit der jeweiligen Position zu kalkulieren

verdeckter Kabelübergang
x  verdeckter Kabelübergang erforderlich

Material:  Edelstahl-Spiralschlauch

siehe auch Hinweis zur Ausführung von Kabelkanälen in
"Zusätzliche Technische Vorschriften und
Ausführungsbestimmungen - Schnittstellen Steuerungs- und Antriebstechnik"

Kabelübergang mit Einbaugehäuse, zum verdeckten Einbau in
zuvor beschriebenen Türen
ein- und zweiflügelig, mit und ohne Brandschutzanforderung.

Die Zulassung des Kabelübergangs ist in Verbindung mit
vorgenannten Feuerschutztüren gem. allgemeiner
bauaufsichtlicher Zulassung durch das Deutsche Institut für
Bautechnik (DIBt) Berlin nachzuweisen.

Magnetkontakt

VDS-Klasse B
Montage der Magnetkontakte erfolgt an jedem Türflügel, mittig im Sturz,
Einbau verdeckt im Zargenfalz

Riegelkontakt

VDS-Klasse B
Riegelzustandsabfrage

Abkürzung gem. Türliste:
RSK  Riegelschaltkontakt
MS  Microschalter im Schloss (manipulationsgeschützt)

RSK - Riegelschaltkontakt

VDS-Klasse B

Türöffner

Abkürzung gem. Türliste
STÖ  Sicherheitstüröffner mit höherer Aufbruchkraft
ETÖ  E-Türöffner
... / A  mit Arbeitsstrom-Arbeitsweise
... / R  mit Ruhestrom-Arbeitsweise

- Elektrische Einheit (Kabel und Türöffner) sitzt im Türrahmen und gibt NUR die Schloßfalle frei, der Riegel wird NICHT freigegeben.
- Technische Parameter Türöffner in Kombination mit Kartenlesern
 - 24 VDC mit Freilaufdiode
 - Arbeitsstrom ( Strom = Türauf)
 - ED100 (Einschaltdauer 100 %)
 - OHNE Tagesfunktion
 - Rückmeldekontakt
Bei Fluchttüren muss ein Türöffner mit entsprechender Zulassung
eingesetzt werden!

Türverriegelungseinheit des Rettungswegsicherungssystems

Abkürzung gem. Türliste:
FTÖ  Fluchttüröffner mit Fallenschloss
FTÖ - Fluchttüröffner mit Fallenschloss

Ausführung bestehend aus

Türverriegelung Fluchttüröffner mit folgendem Produkt gem. Vorgabe Bauherr:
Hersteller Dormakaba, Produkt SafeRoute STV 5xx

Einsteckfallenschloss mit folgendem Produkt gem. Vorgabe Bauherr:
Hersteller Dormakaba, Produkt TV-Z 510
für Zusätzliche Verriegelung an Flucht- und Rettungswegen, in Verbindung mit Fluchttüröffner

#### Abschnitt 3.1 Türgarnituren Gehflügel

**3.1.10.1 Türgarnitur D - D - - - T0 - - - - - -**
*** gemäß Ausführungsbeschreibung 4200
Katalog-Nr. AVA/340/54. 1. 10.
Türgarnituren Gehflügel BS 'D'

Türgarnituren Gehflügel BGS 'D'

Anlagen zum Eigentumsschutz '-'

gem. Türliste

für Türen mit folgenden Anforderungen:
Feuerwiderstandsklasse: 'T0'

Fluchtwegsdrückergarnitur '-'

Strahlenschutz '-'

Einbruchschutz / RC-Klasse '-'
 -
'-'
Menge: 1,000 St
Orte: 8.13

**3.1.10.2 Türgarnitur D - D - - - T0 - DIN EN 179 - - - -**
*** gemäß Ausführungsbeschreibung 4200
Katalog-Nr. AVA/340/54. 1. 10.
Türgarnituren Gehflügel BS 'D'

Türgarnituren Gehflügel BGS 'D'

Anlagen zum Eigentumsschutz '-'

gem. Türliste

für Türen mit folgenden Anforderungen:
Feuerwiderstandsklasse: 'T0'

Fluchtwegsdrückergarnitur 'DIN EN 179'

Strahlenschutz '-'

Einbruchschutz / RC-Klasse '-'
 -
'-'
Menge: 4,000 St
- 1,000, Orte: 9.22
- 1,000, Orte: 9.6
- 1,000, Orte: 2.17
- 1,000, Orte: 9.11

**3.1.10.3 Türgarnitur D - D - - - T30-RS - DIN EN 179 - - - -**
*** gemäß Ausführungsbeschreibung 4200
Katalog-Nr. AVA/340/54. 1. 10.
Türgarnituren Gehflügel BS 'D'

Türgarnituren Gehflügel BGS 'D'

Anlagen zum Eigentumsschutz '-'

gem. Türliste

für Türen mit folgenden Anforderungen:
Feuerwiderstandsklasse: 'T30-RS'

Fluchtwegsdrückergarnitur 'DIN EN 179'

Strahlenschutz '-'

Einbruchschutz / RC-Klasse '-'
 -
'..........'
Menge: 2,000 St
- 1,000, Orte: 6.1
- 1,000, Orte: 4.1

**3.1.10.4 Türgarnitur D - D - - - T30-RS - DIN EN 179 - - - -**
*** gemäß Ausführungsbeschreibung 4200
Katalog-Nr. AVA/340/54. 1. 10.
Türgarnituren Gehflügel BS 'D'

Türgarnituren Gehflügel BGS 'D'

Anlagen zum Eigentumsschutz '-'

gem. Türliste

für Türen mit folgenden Anforderungen:
Feuerwiderstandsklasse: 'T30-RS'

Fluchtwegsdrückergarnitur 'DIN EN 179'

Strahlenschutz '-'

Einbruchschutz / RC-Klasse '-'
 -
'-'
Menge: 2,000 St
- 1,000, Orte: 8.1
- 1,000, Orte: 8.2

**3.1.10.5 Türgarnitur D - D - - - T30 - - - - - -**
*** gemäß Ausführungsbeschreibung 4200
Katalog-Nr. AVA/340/54. 1. 10.
Türgarnituren Gehflügel BS 'D'

Türgarnituren Gehflügel BGS 'D'

Anlagen zum Eigentumsschutz '-'

gem. Türliste

für Türen mit folgenden Anforderungen:
Feuerwiderstandsklasse: 'T30'

Fluchtwegsdrückergarnitur '-'

Strahlenschutz '-'

Einbruchschutz / RC-Klasse '-'
 -
'-'
Menge: 1,000 St
Orte: 8.3

**3.1.10.6 Türgarnitur D - D - - - T30 - DIN EN 179 - - - -**
*** gemäß Ausführungsbeschreibung 4200
Katalog-Nr. AVA/340/54. 1. 10.
Türgarnituren Gehflügel BS 'D'

Türgarnituren Gehflügel BGS 'D'

Anlagen zum Eigentumsschutz '-'

gem. Türliste

für Türen mit folgenden Anforderungen:
Feuerwiderstandsklasse: 'T30'

Fluchtwegsdrückergarnitur 'DIN EN 179'

Strahlenschutz '-'

Einbruchschutz / RC-Klasse '-'
 -
'-'
Menge: 2,000 St
- 1,000, Orte: 9.21
- 1,000, Orte: 9.18

**3.1.10.7 Türgarnitur D - D - - - T90-RS - - - - - -**
*** gemäß Ausführungsbeschreibung 4200
Katalog-Nr. AVA/340/54. 1. 10.
Türgarnituren Gehflügel BS 'D'

Türgarnituren Gehflügel BGS 'D'

Anlagen zum Eigentumsschutz '-'

gem. Türliste

für Türen mit folgenden Anforderungen:
Feuerwiderstandsklasse: 'T90-RS'

Fluchtwegsdrückergarnitur '-'

Strahlenschutz '-'

Einbruchschutz / RC-Klasse '-'
 -
'-'
Menge: 1,000 St
Orte: 9.15

**3.1.10.8 Türgarnitur D - KN - - - T0 - - - - - -**
*** gemäß Ausführungsbeschreibung 4200
Katalog-Nr. AVA/340/54. 1. 10.
Türgarnituren Gehflügel BS 'D'

Türgarnituren Gehflügel BGS 'KN'

Anlagen zum Eigentumsschutz '-'

gem. Türliste

für Türen mit folgenden Anforderungen:
Feuerwiderstandsklasse: 'T0'

Fluchtwegsdrückergarnitur '-'

Strahlenschutz '-'

Einbruchschutz / RC-Klasse '-'
 -
'-'
Menge: 4,000 St
- 1,000, Orte: 9.20
- 1,000, Orte: 9.24
- 1,000, Orte: 2.7
- 1,000, Orte: 9.8

**3.1.10.9 Türgarnitur KN - D - - - T0 - - - - - -**
*** gemäß Ausführungsbeschreibung 4200
Katalog-Nr. AVA/340/54. 1. 10.
Türgarnituren Gehflügel BS 'KN'

Türgarnituren Gehflügel BGS 'D'

Anlagen zum Eigentumsschutz '-'

gem. Türliste

für Türen mit folgenden Anforderungen:
Feuerwiderstandsklasse: 'T0'

Fluchtwegsdrückergarnitur '-'

Strahlenschutz '-'

Einbruchschutz / RC-Klasse '-'
 -
'-'
Menge: 8,000 St
- 1,000, Orte: 9.25
- 1,000, Orte: 9.12
- 1,000, Orte: 9.16
- 1,000, Orte: 9.1
- 1,000, Orte: 9.3
- 1,000, Orte: 9.4
- 1,000, Orte: 9.10
- 1,000, Orte: 9.9

**3.1.10.A Türgarnitur KN - D - - - T30-RS - - - - - -**
*** gemäß Ausführungsbeschreibung 4200
Katalog-Nr. AVA/340/54. 1. 10.
Türgarnituren Gehflügel BS 'KN'

Türgarnituren Gehflügel BGS 'D'

Anlagen zum Eigentumsschutz '-'

gem. Türliste

für Türen mit folgenden Anforderungen:
Feuerwiderstandsklasse: 'T30-RS'

Fluchtwegsdrückergarnitur '-'

Strahlenschutz '-'

Einbruchschutz / RC-Klasse '-'
 -
'-'
Menge: 1,000 St
Orte: 9.7

**3.1.10.B Türgarnitur KN - D - - - T30 - - - - - -**
*** gemäß Ausführungsbeschreibung 4200
Katalog-Nr. AVA/340/54. 1. 10.
Türgarnituren Gehflügel BS 'KN'

Türgarnituren Gehflügel BGS 'D'

Anlagen zum Eigentumsschutz '-'

gem. Türliste

für Türen mit folgenden Anforderungen:
Feuerwiderstandsklasse: 'T30'

Fluchtwegsdrückergarnitur '-'

Strahlenschutz '-'

Einbruchschutz / RC-Klasse '-'
 -
'-'
Menge: 3,000 St
- 1,000, Orte: 9.13
- 1,000, Orte: 9.14
- 1,000, Orte: 9.5

**3.1.10.C Türgarnitur KN - D - - - T90-RS - - - - - -**
*** gemäß Ausführungsbeschreibung 4200
Katalog-Nr. AVA/340/54. 1. 10.
Türgarnituren Gehflügel BS 'KN'

Türgarnituren Gehflügel BGS 'D'

Anlagen zum Eigentumsschutz '-'

gem. Türliste

für Türen mit folgenden Anforderungen:
Feuerwiderstandsklasse: 'T90-RS'

Fluchtwegsdrückergarnitur '-'

Strahlenschutz '-'

Einbruchschutz / RC-Klasse '-'
 -
'-'
Menge: 2,000 St
- 1,000, Orte: 9.27
- 1,000, Orte: 9.28

**3.1.10.D Türgarnitur KN - D - ZKA BS / T - T0 - - - - - -**
*** gemäß Ausführungsbeschreibung 4200
Katalog-Nr. AVA/340/54. 1. 10.
Türgarnituren Gehflügel BS 'KN'

Türgarnituren Gehflügel BGS 'D'

Anlagen zum Eigentumsschutz 'ZKA BS / T'

gem. Türliste

für Türen mit folgenden Anforderungen:
Feuerwiderstandsklasse: 'T0'

Fluchtwegsdrückergarnitur '-'

Strahlenschutz '-'

Einbruchschutz / RC-Klasse '-'
 -
'-'
Menge: 4,000 St
- 1,000, Orte: 9.23
- 1,000, Orte: 9.26
- 1,000, Orte: 9.17
- 1,000, Orte: 9.2

**3.1.20 Baubeschläge Stahltüren**
Baubeschlägen für in diesem Leistungsverzeichnis enthaltene Türen gemäß Anforderungen des AG und in Abstimmung mit der Objektüberwachung des AG. Als Baubeschläge können auch  gebrauchte Garnituren verwendet werden.

Beschlag:  DR/DR (Drücker /Drücker),
Fabrikat:  nach Wahl des AN,
Material:  nach Wahl des AN,
Vorhaltedauer:  ca. 6 Monate,
Beschläge bleiben Eigentum des AN und sind auf Anordnung
der AG- Objektüberwachung zu demontieren und von der
Baustelle zu entfernen .
Ausführung auch zeitversetzt gemäß Erfordernis Bauablauf.
Menge: 35,000 St

#### Abschnitt 3.2 Verriegelung Standflügel

**3.2.10.1 Verriegelung Standflügel FTR - T0 - - - - - -**
*** gemäß Ausführungsbeschreibung 4200
Katalog-Nr. AVA/340/54. 2. 10.
Verriegelung Standflügel 'FTR'

gem. Türliste

für Türen mit folgenden Anforderungen:
Feuerwiderstandsklasse: 'T0'

Fluchtwegsdrückergarnitur '-'

Strahlenschutz '-'

Einbruchschutz / RC-Klasse '-'
 -
'-'
Menge: 1,000 St
Orte: 9.12

**3.2.10.2 Verriegelung Standflügel FTR - T0 - DIN EN 179 - - - -**
*** gemäß Ausführungsbeschreibung 4200
Katalog-Nr. AVA/340/54. 2. 10.
Verriegelung Standflügel 'FTR'

gem. Türliste

für Türen mit folgenden Anforderungen:
Feuerwiderstandsklasse: 'T0'

Fluchtwegsdrückergarnitur 'DIN EN 179'

Strahlenschutz '-'

Einbruchschutz / RC-Klasse '-'
 -
'-'
Menge: 2,000 St
- 1,000, Orte: 9.6
- 1,000, Orte: 2.17

**3.2.10.3 Verriegelung Standflügel FTR - T30 - DIN EN 179 - - - -**
*** gemäß Ausführungsbeschreibung 4200
Katalog-Nr. AVA/340/54. 2. 10.
Verriegelung Standflügel 'FTR'

gem. Türliste

für Türen mit folgenden Anforderungen:
Feuerwiderstandsklasse: 'T30'

Fluchtwegsdrückergarnitur 'DIN EN 179'

Strahlenschutz '-'

Einbruchschutz / RC-Klasse '-'
 -
'-'
Menge: 1,000 St
Orte: 9.18

**3.2.10.4 Verriegelung Standflügel FTR - T90-RS - - - - - -**
*** gemäß Ausführungsbeschreibung 4200
Katalog-Nr. AVA/340/54. 2. 10.
Verriegelung Standflügel 'FTR'

gem. Türliste

für Türen mit folgenden Anforderungen:
Feuerwiderstandsklasse: 'T90-RS'

Fluchtwegsdrückergarnitur '-'

Strahlenschutz '-'

Einbruchschutz / RC-Klasse '-'
 -
'-'
Menge: 1,000 St
Orte: 9.15

#### Abschnitt 3.3 Schloss

**3.3.30.1 Schloss FAS - - - - - - - T0 - DIN EN 179 - - - -**
*** gemäß Ausführungsbeschreibung 4200
Katalog-Nr. AVA/340/54. 3. 30.
Türschloss mit folgenden Eigenschaften:
Schloss Bauart 'FAS'

Panikschloss '-'

Schließfunktion Panikschloss '-'

Selbstverriegeldes Panikschloss '-'

Anlagen zum Eigentumsschutz '..........'

gem. Türliste

für Türen mit folgenden Anforderungen:
Feuerwiderstandsklasse: 'T0'

Fluchtwegsdrückergarnitur 'DIN EN 179'

Strahlenschutz '-'

Einbruchschutz / RC-Klasse '-'
 -
'-'
Menge: 1,000 St
Orte: 9.22

**3.3.30.2 Schloss FAS - - - - - - - T30-RS - DIN EN 179 - - - -**
*** gemäß Ausführungsbeschreibung 4200
Katalog-Nr. AVA/340/54. 3. 30.
Türschloss mit folgenden Eigenschaften:
Schloss Bauart 'FAS'

Panikschloss '-'

Schließfunktion Panikschloss '-'

Selbstverriegeldes Panikschloss '-'

Anlagen zum Eigentumsschutz '..........'

gem. Türliste

für Türen mit folgenden Anforderungen:
Feuerwiderstandsklasse: 'T30-RS'

Fluchtwegsdrückergarnitur 'DIN EN 179'

Strahlenschutz '-'

Einbruchschutz / RC-Klasse '-'
 -
'..........'
Menge: 2,000 St
- 1,000, Orte: 6.1
- 1,000, Orte: 4.1

**3.3.30.3 Schloss FAS - - - - - - - T30-RS - DIN EN 179 - - - -**
*** gemäß Ausführungsbeschreibung 4200
Katalog-Nr. AVA/340/54. 3. 30.
Türschloss mit folgenden Eigenschaften:
Schloss Bauart 'FAS'

Panikschloss '-'

Schließfunktion Panikschloss '-'

Selbstverriegeldes Panikschloss '-'

Anlagen zum Eigentumsschutz '..........'

gem. Türliste

für Türen mit folgenden Anforderungen:
Feuerwiderstandsklasse: 'T30-RS'

Fluchtwegsdrückergarnitur 'DIN EN 179'

Strahlenschutz '-'

Einbruchschutz / RC-Klasse '-'
 -
'-'
Menge: 1,000 St
Orte: 8.2

**3.3.30.4 Schloss FAS - - - - - - - T90-RS - - - - - -**
*** gemäß Ausführungsbeschreibung 4200
Katalog-Nr. AVA/340/54. 3. 30.
Türschloss mit folgenden Eigenschaften:
Schloss Bauart 'FAS'

Panikschloss '-'

Schließfunktion Panikschloss '-'

Selbstverriegeldes Panikschloss '-'

Anlagen zum Eigentumsschutz '..........'

gem. Türliste

für Türen mit folgenden Anforderungen:
Feuerwiderstandsklasse: 'T90-RS'

Fluchtwegsdrückergarnitur '-'

Strahlenschutz '-'

Einbruchschutz / RC-Klasse '-'
 -
'-'
Menge: 1,000 St
Orte: 9.15

**3.3.30.5 Schloss MOS - P - E - MO-SVP - T0 - - - - - -**
*** gemäß Ausführungsbeschreibung 4200
Katalog-Nr. AVA/340/54. 3. 30.
Türschloss mit folgenden Eigenschaften:
Schloss Bauart 'MOS'

Panikschloss 'P'

Schließfunktion Panikschloss 'E'

Selbstverriegeldes Panikschloss 'MO-SVP'

Anlagen zum Eigentumsschutz '..........'

gem. Türliste

für Türen mit folgenden Anforderungen:
Feuerwiderstandsklasse: 'T0'

Fluchtwegsdrückergarnitur '-'

Strahlenschutz '-'

Einbruchschutz / RC-Klasse '-'
 -
'-'
Menge: 2,000 St
- 1,000, Orte: 9.23
- 1,000, Orte: 9.26

**3.3.30.6 Schloss MOS - VP - E - MO-SVP - T0 - - - - - -**
*** gemäß Ausführungsbeschreibung 4200
Katalog-Nr. AVA/340/54. 3. 30.
Türschloss mit folgenden Eigenschaften:
Schloss Bauart 'MOS'

Panikschloss 'VP'

Schließfunktion Panikschloss 'E'

Selbstverriegeldes Panikschloss 'MO-SVP'

Anlagen zum Eigentumsschutz '..........'

gem. Türliste

für Türen mit folgenden Anforderungen:
Feuerwiderstandsklasse: 'T0'

Fluchtwegsdrückergarnitur '-'

Strahlenschutz '-'

Einbruchschutz / RC-Klasse '-'
 -
'-'
Menge: 2,000 St
- 1,000, Orte: 9.17
- 1,000, Orte: 9.2

**3.3.30.7 Schloss RFS - P - B - m-SVP - T30 - - - - - -**
*** gemäß Ausführungsbeschreibung 4200
Katalog-Nr. AVA/340/54. 3. 30.
Türschloss mit folgenden Eigenschaften:
Schloss Bauart 'RFS'

Panikschloss 'P'

Schließfunktion Panikschloss 'B'

Selbstverriegeldes Panikschloss 'm-SVP'

Anlagen zum Eigentumsschutz '..........'

gem. Türliste

für Türen mit folgenden Anforderungen:
Feuerwiderstandsklasse: 'T30'

Fluchtwegsdrückergarnitur '-'

Strahlenschutz '-'

Einbruchschutz / RC-Klasse '-'
 -
'-'
Menge: 1,000 St
Orte: 8.3

**3.3.30.8 Schloss RFS - P - B - m-SVP - T30 - DIN EN 179 - - - -**
*** gemäß Ausführungsbeschreibung 4200
Katalog-Nr. AVA/340/54. 3. 30.
Türschloss mit folgenden Eigenschaften:
Schloss Bauart 'RFS'

Panikschloss 'P'

Schließfunktion Panikschloss 'B'

Selbstverriegeldes Panikschloss 'm-SVP'

Anlagen zum Eigentumsschutz '..........'

gem. Türliste

für Türen mit folgenden Anforderungen:
Feuerwiderstandsklasse: 'T30'

Fluchtwegsdrückergarnitur 'DIN EN 179'

Strahlenschutz '-'

Einbruchschutz / RC-Klasse '-'
 -
'-'
Menge: 1,000 St
Orte: 9.21

**3.3.30.9 Schloss RFS - P - E - m-SVP - T0 - - - - - -**
*** gemäß Ausführungsbeschreibung 4200
Katalog-Nr. AVA/340/54. 3. 30.
Türschloss mit folgenden Eigenschaften:
Schloss Bauart 'RFS'

Panikschloss 'P'

Schließfunktion Panikschloss 'E'

Selbstverriegeldes Panikschloss 'm-SVP'

Anlagen zum Eigentumsschutz '..........'

gem. Türliste

für Türen mit folgenden Anforderungen:
Feuerwiderstandsklasse: 'T0'

Fluchtwegsdrückergarnitur '-'

Strahlenschutz '-'

Einbruchschutz / RC-Klasse '-'
 -
'-'
Menge: 5,000 St
- 1,000, Orte: 9.20
- 1,000, Orte: 9.24
- 1,000, Orte: 9.25
- 1,000, Orte: 2.7
- 1,000, Orte: 8.13

**3.3.30.A Schloss RFS - P - E - m-SVP - T30-RS - DIN EN 179 - - - -**
*** gemäß Ausführungsbeschreibung 4200
Katalog-Nr. AVA/340/54. 3. 30.
Türschloss mit folgenden Eigenschaften:
Schloss Bauart 'RFS'

Panikschloss 'P'

Schließfunktion Panikschloss 'E'

Selbstverriegeldes Panikschloss 'm-SVP'

Anlagen zum Eigentumsschutz '..........'

gem. Türliste

für Türen mit folgenden Anforderungen:
Feuerwiderstandsklasse: 'T30-RS'

Fluchtwegsdrückergarnitur 'DIN EN 179'

Strahlenschutz '-'

Einbruchschutz / RC-Klasse '-'
 -
'-'
Menge: 1,000 St
Orte: 8.1

**3.3.30.B Schloss RFS - P - E - m-SVP - T90-RS - - - - - -**
*** gemäß Ausführungsbeschreibung 4200
Katalog-Nr. AVA/340/54. 3. 30.
Türschloss mit folgenden Eigenschaften:
Schloss Bauart 'RFS'

Panikschloss 'P'

Schließfunktion Panikschloss 'E'

Selbstverriegeldes Panikschloss 'm-SVP'

Anlagen zum Eigentumsschutz '..........'

gem. Türliste

für Türen mit folgenden Anforderungen:
Feuerwiderstandsklasse: 'T90-RS'

Fluchtwegsdrückergarnitur '-'

Strahlenschutz '-'

Einbruchschutz / RC-Klasse '-'
 -
'-'
Menge: 2,000 St
- 1,000, Orte: 9.27
- 1,000, Orte: 9.28

**3.3.30.C Schloss RFS - TP - B - m-SVP - T0 - - - - - -**
*** gemäß Ausführungsbeschreibung 4200
Katalog-Nr. AVA/340/54. 3. 30.
Türschloss mit folgenden Eigenschaften:
Schloss Bauart 'RFS'

Panikschloss 'TP'

Schließfunktion Panikschloss 'B'

Selbstverriegeldes Panikschloss 'm-SVP'

Anlagen zum Eigentumsschutz '..........'

gem. Türliste

für Türen mit folgenden Anforderungen:
Feuerwiderstandsklasse: 'T0'

Fluchtwegsdrückergarnitur '-'

Strahlenschutz '-'

Einbruchschutz / RC-Klasse '-'
 -
'-'
Menge: 1,000 St
Orte: 9.12

**3.3.30.D Schloss RFS - TP - B - m-SVP - T0 - DIN EN 179 - - - -**
*** gemäß Ausführungsbeschreibung 4200
Katalog-Nr. AVA/340/54. 3. 30.
Türschloss mit folgenden Eigenschaften:
Schloss Bauart 'RFS'

Panikschloss 'TP'

Schließfunktion Panikschloss 'B'

Selbstverriegeldes Panikschloss 'm-SVP'

Anlagen zum Eigentumsschutz '..........'

gem. Türliste

für Türen mit folgenden Anforderungen:
Feuerwiderstandsklasse: 'T0'

Fluchtwegsdrückergarnitur 'DIN EN 179'

Strahlenschutz '-'

Einbruchschutz / RC-Klasse '-'
 -
'-'
Menge: 2,000 St
- 1,000, Orte: 9.6
- 1,000, Orte: 2.17

**3.3.30.E Schloss RFS - TP - B - m-SVP - T30 - DIN EN 179 - - - -**
*** gemäß Ausführungsbeschreibung 4200
Katalog-Nr. AVA/340/54. 3. 30.
Türschloss mit folgenden Eigenschaften:
Schloss Bauart 'RFS'

Panikschloss 'TP'

Schließfunktion Panikschloss 'B'

Selbstverriegeldes Panikschloss 'm-SVP'

Anlagen zum Eigentumsschutz '..........'

gem. Türliste

für Türen mit folgenden Anforderungen:
Feuerwiderstandsklasse: 'T30'

Fluchtwegsdrückergarnitur 'DIN EN 179'

Strahlenschutz '-'

Einbruchschutz / RC-Klasse '-'
 -
'-'
Menge: 1,000 St
Orte: 9.18

**3.3.30.F Schloss RFS - VP - B - m-SVP - T0 - DIN EN 179 - - - -**
*** gemäß Ausführungsbeschreibung 4200
Katalog-Nr. AVA/340/54. 3. 30.
Türschloss mit folgenden Eigenschaften:
Schloss Bauart 'RFS'

Panikschloss 'VP'

Schließfunktion Panikschloss 'B'

Selbstverriegeldes Panikschloss 'm-SVP'

Anlagen zum Eigentumsschutz '..........'

gem. Türliste

für Türen mit folgenden Anforderungen:
Feuerwiderstandsklasse: 'T0'

Fluchtwegsdrückergarnitur 'DIN EN 179'

Strahlenschutz '-'

Einbruchschutz / RC-Klasse '-'
 -
'-'
Menge: 2,000 St
- 1,000, Orte: 9.11
- 1,000, Orte: 9.11

**3.3.30.G Schloss RFS - VP - E - m-SVP - T0 - - - - - -**
*** gemäß Ausführungsbeschreibung 4200
Katalog-Nr. AVA/340/54. 3. 30.
Türschloss mit folgenden Eigenschaften:
Schloss Bauart 'RFS'

Panikschloss 'VP'

Schließfunktion Panikschloss 'E'

Selbstverriegeldes Panikschloss 'm-SVP'

Anlagen zum Eigentumsschutz '..........'

gem. Türliste

für Türen mit folgenden Anforderungen:
Feuerwiderstandsklasse: 'T0'

Fluchtwegsdrückergarnitur '-'

Strahlenschutz '-'

Einbruchschutz / RC-Klasse '-'
 -
'-'
Menge: 7,000 St
- 1,000, Orte: 9.16
- 1,000, Orte: 9.1
- 1,000, Orte: 9.3
- 1,000, Orte: 9.4
- 1,000, Orte: 9.10
- 1,000, Orte: 9.8
- 1,000, Orte: 9.9

**3.3.30.H Schloss RFS - VP - E - m-SVP - T30-RS - - - - - -**
*** gemäß Ausführungsbeschreibung 4200
Katalog-Nr. AVA/340/54. 3. 30.
Türschloss mit folgenden Eigenschaften:
Schloss Bauart 'RFS'

Panikschloss 'VP'

Schließfunktion Panikschloss 'E'

Selbstverriegeldes Panikschloss 'm-SVP'

Anlagen zum Eigentumsschutz '..........'

gem. Türliste

für Türen mit folgenden Anforderungen:
Feuerwiderstandsklasse: 'T30-RS'

Fluchtwegsdrückergarnitur '-'

Strahlenschutz '-'

Einbruchschutz / RC-Klasse '-'
 -
'-'
Menge: 1,000 St
Orte: 9.7

**3.3.30.I Schloss RFS - VP - E - m-SVP - T30 - - - - - -**
*** gemäß Ausführungsbeschreibung 4200
Katalog-Nr. AVA/340/54. 3. 30.
Türschloss mit folgenden Eigenschaften:
Schloss Bauart 'RFS'

Panikschloss 'VP'

Schließfunktion Panikschloss 'E'

Selbstverriegeldes Panikschloss 'm-SVP'

Anlagen zum Eigentumsschutz '..........'

gem. Türliste

für Türen mit folgenden Anforderungen:
Feuerwiderstandsklasse: 'T30'

Fluchtwegsdrückergarnitur '-'

Strahlenschutz '-'

Einbruchschutz / RC-Klasse '-'
 -
'-'
Menge: 3,000 St
- 1,000, Orte: 9.13
- 1,000, Orte: 9.14
- 1,000, Orte: 9.5

#### Abschnitt 3.4 Türschließer

**3.4.10.1 Türschließer OTS-1 - BGS - TM - - - - - 1,000 - T0 - - - - - -**
*** gemäß Ausführungsbeschreibung 4200
Katalog-Nr. AVA/340/54. 8. 10.
Türschließer 'OTS-1'

Einbauort Türschließer 'BGS - TM'

Feststellung elektrisch '-'

Feststellung mechanisch '-'

Anzahl Flügel '1,000'

Türtyp '..........'

gem. Türliste

für Türen mit folgenden Anforderungen:
Feuerwiderstandsklasse: 'T0'

Fluchtwegsdrückergarnitur '-'

Strahlenschutz '-'

Einbruchschutz / RC-Klasse '-'
 -
'-'
Menge: 2,000 St
- 1,000, Orte: 9.23
- 1,000, Orte: 9.26

**3.4.10.2 Türschließer OTS-1 - BGS - TM - - - - - 1,000 - T0 - DIN EN 179 - - - -**
*** gemäß Ausführungsbeschreibung 4200
Katalog-Nr. AVA/340/54. 8. 10.
Türschließer 'OTS-1'

Einbauort Türschließer 'BGS - TM'

Feststellung elektrisch '-'

Feststellung mechanisch '-'

Anzahl Flügel '1,000'

Türtyp '..........'

gem. Türliste

für Türen mit folgenden Anforderungen:
Feuerwiderstandsklasse: 'T0'

Fluchtwegsdrückergarnitur 'DIN EN 179'

Strahlenschutz '-'

Einbruchschutz / RC-Klasse '-'
 -
'-'
Menge: 1,000 St
Orte: 9.22

**3.4.10.3 Türschließer OTS-1 - BS - TM - - - - - 1,000 - T0 - - - - - -**
*** gemäß Ausführungsbeschreibung 4200
Katalog-Nr. AVA/340/54. 8. 10.
Türschließer 'OTS-1'

Einbauort Türschließer 'BS - TM'

Feststellung elektrisch '-'

Feststellung mechanisch '-'

Anzahl Flügel '1,000'

Türtyp '..........'

gem. Türliste

für Türen mit folgenden Anforderungen:
Feuerwiderstandsklasse: 'T0'

Fluchtwegsdrückergarnitur '-'

Strahlenschutz '-'

Einbruchschutz / RC-Klasse '-'
 -
'-'
Menge: 2,000 St
- 1,000, Orte: 2.7
- 1,000, Orte: 8.13

**3.4.10.4 Türschließer OTS-1 - BS - TM - - - - - 1,000 - T30-RS - DIN EN 179 - - - -**
*** gemäß Ausführungsbeschreibung 4200
Katalog-Nr. AVA/340/54. 8. 10.
Türschließer 'OTS-1'

Einbauort Türschließer 'BS - TM'

Feststellung elektrisch '-'

Feststellung mechanisch '-'

Anzahl Flügel '1,000'

Türtyp '..........'

gem. Türliste

für Türen mit folgenden Anforderungen:
Feuerwiderstandsklasse: 'T30-RS'

Fluchtwegsdrückergarnitur 'DIN EN 179'

Strahlenschutz '-'

Einbruchschutz / RC-Klasse '-'
 -
'-'
Menge: 2,000 St
- 1,000, Orte: 8.1
- 1,000, Orte: 8.2

**3.4.10.5 Türschließer OTS-1 - BS - TM - - - - - 1,000 - T30-RS - DIN EN 179 - - - -**
*** gemäß Ausführungsbeschreibung 4200
Katalog-Nr. AVA/340/54. 8. 10.
Türschließer 'OTS-1'

Einbauort Türschließer 'BS - TM'

Feststellung elektrisch '-'

Feststellung mechanisch '-'

Anzahl Flügel '1,000'

Türtyp '-'

gem. Türliste

für Türen mit folgenden Anforderungen:
Feuerwiderstandsklasse: 'T30-RS'

Fluchtwegsdrückergarnitur 'DIN EN 179'

Strahlenschutz '-'

Einbruchschutz / RC-Klasse '-'
 -
'..........'
Menge: 2,000 St
- 1,000, Orte: 6.1
- 1,000, Orte: 4.1

**3.4.10.6 Türschließer OTS-1 - BS - TM - - - - - 1,000 - T30 - - - - - -**
*** gemäß Ausführungsbeschreibung 4200
Katalog-Nr. AVA/340/54. 8. 10.
Türschließer 'OTS-1'

Einbauort Türschließer 'BS - TM'

Feststellung elektrisch '-'

Feststellung mechanisch '-'

Anzahl Flügel '1,000'

Türtyp '..........'

gem. Türliste

für Türen mit folgenden Anforderungen:
Feuerwiderstandsklasse: 'T30'

Fluchtwegsdrückergarnitur '-'

Strahlenschutz '-'

Einbruchschutz / RC-Klasse '-'
 -
'-'
Menge: 1,000 St
Orte: 8.3

**3.4.10.7 Türschließer OTS-1 - BS - TM - - - - - 1,000 - T30 - DIN EN 179 - - - -**
*** gemäß Ausführungsbeschreibung 4200
Katalog-Nr. AVA/340/54. 8. 10.
Türschließer 'OTS-1'

Einbauort Türschließer 'BS - TM'

Feststellung elektrisch '-'

Feststellung mechanisch '-'

Anzahl Flügel '1,000'

Türtyp '..........'

gem. Türliste

für Türen mit folgenden Anforderungen:
Feuerwiderstandsklasse: 'T30'

Fluchtwegsdrückergarnitur 'DIN EN 179'

Strahlenschutz '-'

Einbruchschutz / RC-Klasse '-'
 -
'-'
Menge: 1,000 St
Orte: 9.21

**3.4.10.8 Türschließer OTS-1 - BS - TM - - - - - 1,000 - T90-RS - - - - - -**
*** gemäß Ausführungsbeschreibung 4200
Katalog-Nr. AVA/340/54. 8. 10.
Türschließer 'OTS-1'

Einbauort Türschließer 'BS - TM'

Feststellung elektrisch '-'

Feststellung mechanisch '-'

Anzahl Flügel '1,000'

Türtyp '..........'

gem. Türliste

für Türen mit folgenden Anforderungen:
Feuerwiderstandsklasse: 'T90-RS'

Fluchtwegsdrückergarnitur '-'

Strahlenschutz '-'

Einbruchschutz / RC-Klasse '-'
 -
'-'
Menge: 2,000 St
- 1,000, Orte: 9.27
- 1,000, Orte: 9.28

**3.4.10.9 Türschließer OTS-2 - BS - TM - - - - - 2,000 - T0 - - - - - -**
*** gemäß Ausführungsbeschreibung 4200
Katalog-Nr. AVA/340/54. 8. 10.
Türschließer 'OTS-2'

Einbauort Türschließer 'BS - TM'

Feststellung elektrisch '-'

Feststellung mechanisch '-'

Anzahl Flügel '2,000'

Türtyp '..........'

gem. Türliste

für Türen mit folgenden Anforderungen:
Feuerwiderstandsklasse: 'T0'

Fluchtwegsdrückergarnitur '-'

Strahlenschutz '-'

Einbruchschutz / RC-Klasse '-'
 -
'-'
Menge: 6,000 St
- 1,000, Orte: 9.17
- 1,000, Orte: 9.2
- 1,000, Orte: 9.9
- 1,000, Orte: 9.17
- 1,000, Orte: 9.2
- 1,000, Orte: 9.9

**3.4.10.A Türschließer OTS-2 - BS - TM - - - - - 2,000 - T0 - DIN EN 179 - - - -**
*** gemäß Ausführungsbeschreibung 4200
Katalog-Nr. AVA/340/54. 8. 10.
Türschließer 'OTS-2'

Einbauort Türschließer 'BS - TM'

Feststellung elektrisch '-'

Feststellung mechanisch '-'

Anzahl Flügel '2,000'

Türtyp '..........'

gem. Türliste

für Türen mit folgenden Anforderungen:
Feuerwiderstandsklasse: 'T0'

Fluchtwegsdrückergarnitur 'DIN EN 179'

Strahlenschutz '-'

Einbruchschutz / RC-Klasse '-'
 -
'-'
Menge: 1,000 St
Orte: 9.11

**3.4.10.B Türschließer OTS-2 - BS - TM - - - - - 2,000 - T30-RS - - - - - -**
*** gemäß Ausführungsbeschreibung 4200
Katalog-Nr. AVA/340/54. 8. 10.
Türschließer 'OTS-2'

Einbauort Türschließer 'BS - TM'

Feststellung elektrisch '-'

Feststellung mechanisch '-'

Anzahl Flügel '2,000'

Türtyp '..........'

gem. Türliste

für Türen mit folgenden Anforderungen:
Feuerwiderstandsklasse: 'T30-RS'

Fluchtwegsdrückergarnitur '-'

Strahlenschutz '-'

Einbruchschutz / RC-Klasse '-'
 -
'-'
Menge: 1,000 St
Orte: 9.7

**3.4.10.C Türschließer OTS-2 - BS - TM - - - - - 2,000 - T30 - - - - - -**
*** gemäß Ausführungsbeschreibung 4200
Katalog-Nr. AVA/340/54. 8. 10.
Türschließer 'OTS-2'

Einbauort Türschließer 'BS - TM'

Feststellung elektrisch '-'

Feststellung mechanisch '-'

Anzahl Flügel '2,000'

Türtyp '..........'

gem. Türliste

für Türen mit folgenden Anforderungen:
Feuerwiderstandsklasse: 'T30'

Fluchtwegsdrückergarnitur '-'

Strahlenschutz '-'

Einbruchschutz / RC-Klasse '-'
 -
'-'
Menge: 3,000 St
- 1,000, Orte: 9.13
- 1,000, Orte: 9.14
- 1,000, Orte: 9.5

**3.4.10.D Türschließer OTS-2 - BS - TM - - - - - 2,000 - T30 - DIN EN 179 - - - -**
*** gemäß Ausführungsbeschreibung 4200
Katalog-Nr. AVA/340/54. 8. 10.
Türschließer 'OTS-2'

Einbauort Türschließer 'BS - TM'

Feststellung elektrisch '-'

Feststellung mechanisch '-'

Anzahl Flügel '2,000'

Türtyp '..........'

gem. Türliste

für Türen mit folgenden Anforderungen:
Feuerwiderstandsklasse: 'T30'

Fluchtwegsdrückergarnitur 'DIN EN 179'

Strahlenschutz '-'

Einbruchschutz / RC-Klasse '-'
 -
'-'
Menge: 1,000 St
Orte: 9.18

**3.4.10.E Türschließer OTS-2 - BS - TM - - - - - 2,000 - T90-RS - - - - - -**
*** gemäß Ausführungsbeschreibung 4200
Katalog-Nr. AVA/340/54. 8. 10.
Türschließer 'OTS-2'

Einbauort Türschließer 'BS - TM'

Feststellung elektrisch '-'

Feststellung mechanisch '-'

Anzahl Flügel '2,000'

Türtyp '..........'

gem. Türliste

für Türen mit folgenden Anforderungen:
Feuerwiderstandsklasse: 'T90-RS'

Fluchtwegsdrückergarnitur '-'

Strahlenschutz '-'

Einbruchschutz / RC-Klasse '-'
 -
'-'
Menge: 1,000 St
Orte: 9.15

#### Abschnitt 3.5 Zubehör

**3.5.20.1 Verdeckter Kabelübergang**
*** gemäß Ausführungsbeschreibung 4200
Katalog-Nr. AVA/340/54.11. 20.
Verdeckter Kabelübergang gem. Türliste
an Türen mit '1,000' Stück Flügel

für Türen mit und ohne Brandschutzanforderungen:
Feuerwiderstandsklasse: 'T0'
Menge: 2,000 St
- 1,000, Orte: 9.23
- 1,000, Orte: 9.26

**3.5.20.2 Verdeckter Kabelübergang**
*** gemäß Ausführungsbeschreibung 4200
Katalog-Nr. AVA/340/54.11. 20.
Verdeckter Kabelübergang gem. Türliste
an Türen mit '2,000' Stück Flügel

für Türen mit und ohne Brandschutzanforderungen:
Feuerwiderstandsklasse: 'T0'
Menge: 2,000 St
- 1,000, Orte: 9.17
- 1,000, Orte: 9.2

**3.5.30 Türstopper Boden**
*** gemäß Ausführungsbeschreibung 4200
Katalog-Nr. AVA/340/54.11. 30.
Türstopper 'B, B (2x)'

gem. Türliste
Menge: 19,000 St
- 2,000, Orte: 9.6
- 2,000, Orte: 9.12
- 2,000, Orte: 9.16
- 2,000, Orte: 9.1
- 2,000, Orte: 9.3
- 2,000, Orte: 9.4
- 2,000, Orte: 9.10
- 2,000, Orte: 9.8
- 1,000, Orte: 9.20
- 2,000, Orte: 2.17

**3.5.40 Türstopper Wand**
*** gemäß Ausführungsbeschreibung 4200
Katalog-Nr. AVA/340/54.11. 40.
Türstopper 'W'

gem. Türliste
Menge: 2,000 St
- 1,000, Orte: 9.24
- 1,000, Orte: 9.25

#### Abschnitt 3.6 Zubehör TGA

**3.6.20.1 Magnetkontakt TGA 1 / C**
*** gemäß Ausführungsbeschreibung 4200
Katalog-Nr. AVA/340/54.12. 20.
Magnetkontakt Anzahl pro Tür '1 / C'
gem. Türliste
Türtyp '..........'

In der Position ist die Gesamtzahl der Magnetkontaktepro Tür zu kalkulieren.
Menge: 3,000 St
- 1,000, Orte: 8.1
- 1,000, Orte: 9.23
- 1,000, Orte: 9.26

**3.6.20.2 Magnetkontakt TGA 2 / C**
*** gemäß Ausführungsbeschreibung 4200
Katalog-Nr. AVA/340/54.12. 20.
Magnetkontakt Anzahl pro Tür '2 / C'
gem. Türliste
Türtyp '..........'

In der Position ist die Gesamtzahl der Magnetkontaktepro Tür zu kalkulieren.
Menge: 2,000 St
- 1,000, Orte: 9.17
- 1,000, Orte: 9.2

**3.6.30.1 Riegelkontakt TGA 1 / C**
*** gemäß Ausführungsbeschreibung 4200
Katalog-Nr. AVA/340/54.12. 30.
Riegelkontakt
Anzahl pro Tür '1 / C'
gem. Türliste
Türtyp '..........'

In der Position ist die Gesamtzahl der Riegelkontaktepro Tür zu kalkulieren.
Menge: 5,000 St
- 1,000, Orte: 8.1
- 1,000, Orte: 9.23
- 1,000, Orte: 9.26
- 1,000, Orte: 9.17
- 1,000, Orte: 9.2
